# Demolición de losa de concreto reforzado, con medios manuales

- Propiedad del archivo: CYPE INGENIEROS, S.A.
- Formato: FIEBDC-3/2002
- Ámbito geográfico: Guatemala
- Divisa: GTQ
- Costes indirectos: 3.00 %
- Gastos generales: 13.00 %
- Beneficio industrial: 6.00 %
- IVA: 12.00 %

## D Demoliciones

### DE Estructuras

#### DEH Concreto

**DEH020** m² Demolición de losa de concreto reforzado, con medios manuales.
Demolición de losa maciza de concreto reforzado de 33 a 38 cm de altura total, con medios manuales, martillo neumático y equipo de oxicorte, previo levantado del piso y su base, y carga manual sobre camión o contenedor.
Criterio de valoración económica: El precio no incluye el levantado del piso.
Incluye: Replanteo de la superficie de losa a demoler. Demolición del elemento. Corte de las armadurías. Fragmentación de los escombros en piezas manejables. Retirada y acopio de escombros. Limpieza de los restos de obra. Carga manual de escombros sobre camión o contenedor.
Criterio de medición de proyecto: Superficie medida según documentación gráfica de Proyecto.
Criterio de medición de obra: Se medirá la superficie realmente demolida según especificaciones de Proyecto.

| Código | Ud | Descripción | Rendimiento | Precio | Importe |
|---|---|---|---|---|---|
| mq05mai030 | h | Martillo neumático. (maquinaria) | 1.150 | 33.35 | 38.35 |
| mq05pdm110 | h | Compresor portátil diesel media presión 10 m³/min. (maquinaria) | 0.575 | 56.56 | 32.52 |
| mq08sol010 | h | Equipo de oxicorte, con acetileno como combustible y oxígeno como comburente. (maquinaria) | 0.345 | 60.24 | 20.78 |
| mo019 | h | Soldador. (mano de obra) | 0.376 | 65.74 | 24.72 |
| mo112 | h | Peón mampostero capacitado. (mano de obra) | 1.252 | 47.49 | 59.46 |
| mo113 | h | Peón mampostero. (mano de obra) | 0.939 | 46.72 | 43.87 |
| % | % | Herramienta menor | 2 % | 219.70 | 4.39 |
|  |  | Costes directos |  |  | 224.09 |
