# Demolición de jamba

- Propiedad del archivo: CYPE INGENIEROS, S.A.
- Formato: FIEBDC-3/2002
- Ámbito geográfico: Guatemala
- Divisa: GTQ
- Costes indirectos: 3.00 %
- Gastos generales: 13.00 %
- Beneficio industrial: 6.00 %
- IVA: 12.00 %

## D Demoliciones

### DH Remates

#### DHE De exteriores

**DHE070** m Demolición de jamba.
Demolición de jamba de concreto polímero, con medios manuales, sin deteriorar los elementos constructivos contiguos, y carga manual sobre camión o contenedor.
Incluye: Demolición del elemento. Fragmentación de los escombros en piezas manejables. Retirada y acopio de escombros. Limpieza de los restos de obra. Carga manual de escombros sobre camión o contenedor.
Criterio de medición de proyecto: Longitud medida según documentación gráfica de Proyecto.
Criterio de medición de obra: Se medirá la longitud realmente demolida según especificaciones de Proyecto.

| Código | Ud | Descripción | Rendimiento | Precio | Importe |
|---|---|---|---|---|---|
| mo020 | h | Mampostero. (mano de obra) | 0.112 | 59.07 | 6.62 |
| mo113 | h | Peón mampostero. (mano de obra) | 0.112 | 42.54 | 4.76 |
| % | % | Herramienta menor | 2 % | 11.38 | 0.23 |
|  |  | Costes directos |  |  | 11.61 |
