# Desmontaje de hoja de puertas principal

- Propiedad del archivo: CYPE INGENIEROS, S.A.
- Formato: FIEBDC-3/2002
- Ámbito geográfico: Guatemala
- Divisa: GTQ
- Costes indirectos: 3.00 %
- Gastos generales: 13.00 %
- Beneficio industrial: 6.00 %
- IVA: 12.00 %

## D Demoliciones

### DL Carpintería, vidrios y protecciones solares

#### DLP Puertas

**DLP020** Ud Desmontaje de hoja de puertas principal.
Desmontaje de hoja de puerta blindada principal de carpintería de madera, con medios manuales, y carga manual sobre camión o contenedor.
Criterio de valoración económica: El precio incluye el desmontaje de los galces, de los tapajuntas y de los herrajes.
Incluye: Desmontaje del elemento. Retirada y acopio del material desmontado. Limpieza de los restos de obra. Carga manual del material desmontado y restos de obra sobre camión o contenedor.
Criterio de medición de proyecto: Número de unidades previstas, según documentación gráfica de Proyecto.
Criterio de medición de obra: Se medirá el número de unidades realmente desmontadas según especificaciones de Proyecto.

| Código | Ud | Descripción | Rendimiento | Precio | Importe |
|---|---|---|---|---|---|
| mo017 | h | Carpintero. (mano de obra) | 0.303 | 59.92 | 18.16 |
| mo058 | h | Ayudante de carpintero. (mano de obra) | 0.303 | 44.43 | 13.46 |
| % | % | Herramienta menor | 2 % | 31.62 | 0.63 |
|  |  | Costes directos |  |  | 32.25 |
