# Desmontaje de lámpara de farola

- Propiedad del archivo: CYPE INGENIEROS, S.A.
- Formato: FIEBDC-3/2002
- Ámbito geográfico: Guatemala
- Divisa: GTQ
- Costes indirectos: 3.00 %
- Gastos generales: 13.00 %
- Beneficio industrial: 6.00 %
- IVA: 12.00 %

## D Demoliciones

### DU Urbanización interior de la parcela

#### DUI Iluminación exterior

**DUI010** Ud Desmontaje de lámpara de farola.
Desmontaje de lámpara de farola de hasta 6 m de altura, y carga manual sobre camión o contenedor.
Incluye: Desmontaje del elemento. Retirada y acopio del material desmontado. Limpieza de los restos de obra. Carga manual del material desmontado y restos de obra sobre camión o contenedor.
Criterio de medición de proyecto: Número de unidades previstas, según documentación gráfica de Proyecto.
Criterio de medición de obra: Se medirá el número de unidades realmente desmontadas según especificaciones de Proyecto.

| Código | Ud | Descripción | Rendimiento | Precio | Importe |
|---|---|---|---|---|---|
| mq07cce010a | h | Camión con cesta elevadora de brazo articulado de 16 m de altura máxima de trabajo y 260 kg de carga máxima. (maquinaria) | 0.090 | 153.51 | 13.82 |
| mo003 | h | Electricista. (mano de obra) | 0.088 | 60.70 | 5.34 |
| mo102 | h | Ayudante de electricista. (mano de obra) | 0.088 | 44.07 | 3.88 |
| % | % | Herramienta menor | 2 % | 23.04 | 0.46 |
|  |  | Costes directos |  |  | 23.50 |
