# Desmontaje de farola

- Propiedad del archivo: CYPE INGENIEROS, S.A.
- Formato: FIEBDC-3/2002
- Ámbito geográfico: Guatemala
- Divisa: GTQ
- Costes indirectos: 3.00 %
- Gastos generales: 13.00 %
- Beneficio industrial: 6.00 %
- IVA: 12.00 %

## D Demoliciones

### DU Urbanización interior de la parcela

#### DUI Iluminación exterior

**DUI030** Ud Desmontaje de farola.
Desmontaje de farola con columna de acero, de hasta 4 m de altura, y carga manual sobre camión o contenedor.
Criterio de valoración económica: El precio incluye el desmontaje de los accesorios y de los elementos de fijación, pero no incluye la demolición de la cimentación.
Incluye: Desmontaje del elemento. Fragmentación del material desmontado en piezas manejables. Retirada y acopio del material desmontado. Limpieza de los restos de obra. Carga manual del material desmontado y restos de obra sobre camión o contenedor.
Criterio de medición de proyecto: Número de unidades previstas, según documentación gráfica de Proyecto.
Criterio de medición de obra: Se medirá el número de unidades realmente desmontadas según especificaciones de Proyecto.

| Código | Ud | Descripción | Rendimiento | Precio | Importe |
|---|---|---|---|---|---|
| mq04cag010a | h | Camión con grúa de hasta 6 t. (maquinaria) | 0.400 | 399.94 | 159.98 |
| mo003 | h | Electricista. (mano de obra) | 0.109 | 60.70 | 6.62 |
| mo102 | h | Ayudante de electricista. (mano de obra) | 0.109 | 44.07 | 4.80 |
| mo112 | h | Peón mampostero capacitado. (mano de obra) | 0.305 | 43.24 | 13.19 |
| mo113 | h | Peón mampostero. (mano de obra) | 0.076 | 42.54 | 3.23 |
| % | % | Herramienta menor | 2 % | 187.82 | 3.76 |
|  |  | Costes directos |  |  | 191.58 |
