# Demolición de muro de mampostería en vallado de parcela

- Propiedad del archivo: CYPE INGENIEROS, S.A.
- Formato: FIEBDC-3/2002
- Ámbito geográfico: Guatemala
- Divisa: GTQ
- Costes indirectos: 3.00 %
- Gastos generales: 13.00 %
- Beneficio industrial: 6.00 %
- IVA: 12.00 %

## D Demoliciones

### DU Urbanización interior de la parcela

#### DUV Cerramientos exteriores

**DUV020** m³ Demolición de muro de mampostería en vallado de parcela.
Demolición de muro de mampostería de block de concreto macizado y armado, revestida, en vallado de parcela, con martillo neumático, y carga manual de escombros sobre camión o contenedor.
Criterio de valoración económica: El precio incluye la demolición del revestimiento, pero no incluye la demolición de la cimentación.
Incluye: Demolición del muro de mampostería y sus revestimientos. Fragmentación de los escombros en piezas manejables. Retirada y acopio de escombros. Limpieza de los restos de obra. Carga manual de escombros sobre camión o contenedor.
Criterio de medición de proyecto: Volumen medido según documentación gráfica de Proyecto.
Criterio de medición de obra: Se medirá el volumen realmente demolido según especificaciones de Proyecto.

| Código | Ud | Descripción | Rendimiento | Precio | Importe |
|---|---|---|---|---|---|
| mq05mai030 | h | Martillo neumático. (maquinaria) | 1.050 | 33.35 | 35.02 |
| mq05pdm110 | h | Compresor portátil diesel media presión 10 m³/min. (maquinaria) | 0.525 | 56.56 | 29.69 |
| mq08sol010 | h | Equipo de oxicorte, con acetileno como combustible y oxígeno como comburente. (maquinaria) | 0.600 | 60.24 | 36.14 |
| mo112 | h | Peón mampostero capacitado. (mano de obra) | 2.514 | 47.49 | 119.39 |
| mo113 | h | Peón mampostero. (mano de obra) | 1.829 | 46.72 | 85.45 |
| mo019 | h | Soldador. (mano de obra) | 0.653 | 65.74 | 42.93 |
| % | % | Herramienta menor | 2 % | 348.62 | 6.97 |
|  |  | Costes directos |  |  | 355.59 |
