# Columna prefabricada de concreto reforzado, imitación madera

- Propiedad del archivo: CYPE INGENIEROS, S.A.
- Formato: FIEBDC-3/2002
- Ámbito geográfico: Guatemala
- Divisa: GTQ
- Costes indirectos: 3.00 %
- Gastos generales: 13.00 %
- Beneficio industrial: 6.00 %
- IVA: 12.00 %

## E Estructuras

### EP Concreto prefabricado

#### EPS Columnas

**EPS100** Ud Columna prefabricada de concreto reforzado, imitación madera.
Columna prefabricada de concreto reforzado, de 30x30 cm y sección hueca, de 250 cm de altura, con 4 barras de acero de 12 mm de diámetro, acabado imitación madera, con una mano de lasur. Incluso concreto f'c=210 kg/cm² (3000 psi), clase de exposición F0 S0 P0 C0, tamaño máximo del agregado 19 mm (3/4"), consistencia blanda para relleno de la columna y pieza capitel para remate superior.
Incluye: Replanteo de las columnas. Izado y presentación de las columnas mediante grúa. Ajuste a su posición correcta y nivelación. Montaje y desmontaje de apeos complementarios.
Criterio de medición de proyecto: Número de unidades previstas, según documentación gráfica de Proyecto.
Criterio de medición de obra: Se medirá el número de unidades realmente ejecutadas según especificaciones de Proyecto.

| Código | Ud | Descripción | Rendimiento | Precio | Importe |
|---|---|---|---|---|---|
| mt07pha080g | Ud | Columna prefabricada de concreto reforzado, de 30x30 cm y sección hueca, de 250 cm de altura, con 4 barras de acero de 12 mm de diámetro, acabado imitación madera, con una mano de lasur. (material) | 1.000 | 3230.33 | 3230.33 |
| mt07pha082b | Ud | Pieza capitel de 33x33x3 cm, acabado imitación madera, con una mano de lasur, para remate superior de columna prefabricada de concreto reforzado, de 30x30 cm y sección hueca. (material) | 1.000 | 862.47 | 862.47 |
| mt10haf050Gbi | m³ | Concreto f'c=210 kg/cm² (3000 psi), clase de exposición F0 S0 P0 C0, tamaño máximo del agregado 19 mm (3/4"), consistencia blanda, premezclado, según ACI 318. (material) | 0.123 | 1323.07 | 162.74 |
| mq07gte010a | h | Grúa autopropulsada de brazo telescópico con una capacidad de elevación de 12 t y 20 m de altura máxima de trabajo. (maquinaria) | 0.238 | 396.30 | 94.32 |
| mo046 | h | Montador de estructura prefabricada de concreto. (mano de obra) | 0.313 | 61.47 | 19.24 |
| mo093 | h | Ayudante de montador de estructura prefabricada de concreto. (mano de obra) | 0.571 | 45.92 | 26.22 |
| % | % | Herramienta menor | 2 % | 4395.32 | 87.91 |
|  |  | Costes directos |  |  | 4483.23 |
