# Repartidor

- Propiedad del archivo: CYPE INGENIEROS, S.A.
- Formato: FIEBDC-3/2002
- Ámbito geográfico: Guatemala
- Divisa: GTQ
- Costes indirectos: 3.00 %
- Gastos generales: 13.00 %
- Beneficio industrial: 6.00 %
- IVA: 12.00 %

## I Instalaciones

### IA Audiovisuales

#### IAA Red de cables coaxiales

**IAA115** Ud Repartidor.
Repartidor de 5-2400 MHz de 3 salidas con punto de acceso a usuario (PAU), de 74x49x16 mm, 7,5 dB de pérdidas de inserción a 862 MHz y 11,5 dB de pérdidas de inserción a 2150 MHz.
Incluye: Colocación. Conexionado y comprobación de su correcto funcionamiento.
Criterio de medición de proyecto: Número de unidades previstas, según documentación gráfica de Proyecto.
Criterio de medición de obra: Se medirá el número de unidades realmente ejecutadas según especificaciones de Proyecto.

| Código | Ud | Descripción | Rendimiento | Precio | Importe |
|---|---|---|---|---|---|
| mt40irt026i | Ud | Repartidor de 5-2400 MHz de 3 salidas con punto de acceso a usuario (PAU), de 74x49x16 mm, 7,5 dB de pérdidas de inserción a 862 MHz y 11,5 dB de pérdidas de inserción a 2150 MHz, con conectores tipo "F". (material) | 1.000 | 34.44 | 34.44 |
| mo001 | h | Instalador de telecomunicaciones. (mano de obra) | 0.109 | 60.70 | 6.62 |
| mo056 | h | Ayudante instalador de telecomunicaciones. (mano de obra) | 0.109 | 44.07 | 4.80 |
| % | % | Herramienta menor | 2 % | 45.86 | 0.92 |
|  |  | Costes directos |  |  | 46.78 |
