# Yee 45° para línea frigorífica de líquido, de descarga de gas y de succión de gas

- Propiedad del archivo: CYPE INGENIEROS, S.A.
- Formato: FIEBDC-3/2002
- Ámbito geográfico: Guatemala
- Divisa: GTQ
- Costes indirectos: 3.00 %
- Gastos generales: 13.00 %
- Beneficio industrial: 6.00 %
- IVA: 12.00 %

## I Instalaciones

### IB Sistemas de climatización

#### IBP Sistema VRF (Toshiba)

**IBP515** Ud Yee 45° para línea frigorífica de líquido, de descarga de gas y de succión de gas.
Yee 45° de línea frigorífica formada por conjunto de tres juntas, una para la línea de líquido, otra para la línea de descarga de gas y otra para la línea de succión de gas, modelo RBM-BY305FE "TOSHIBA", con un rango de capacidad total de las unidades interiores conectadas aguas abajo mayor de 25,2.
Incluye: Conexionado.
Criterio de medición de proyecto: Número de unidades previstas, según documentación gráfica de Proyecto.
Criterio de medición de obra: Se medirá el número de unidades realmente ejecutadas según especificaciones de Proyecto.

| Código | Ud | Descripción | Rendimiento | Precio | Importe |
|---|---|---|---|---|---|
| mt42tsb525d | Ud | Conjunto de tres juntas, una para la línea de líquido, otra para la línea de descarga de gas y otra para la línea de succión de gas, modelo RBM-BY305FE "TOSHIBA", con un rango de capacidad total de las unidades interiores conectadas aguas abajo mayor de 25,2. (material) | 1.000 | 4849.04 | 4849.04 |
| mo005 | h | Instalador de climatización. (mano de obra) | 0.054 | 60.70 | 3.28 |
| mo104 | h | Ayudante instalador de climatización. (mano de obra) | 0.054 | 44.07 | 2.38 |
| % | % | Herramienta menor | 2 % | 4854.70 | 97.09 |
|  |  | Costes directos |  |  | 4951.79 |
