# Caldera a gasoil, doméstica, de condensación, de pie, para calefacción y agua caliente sanitaria

- Propiedad del archivo: CYPE INGENIEROS, S.A.
- Formato: FIEBDC-3/2002
- Ámbito geográfico: Guatemala
- Divisa: GTQ
- Costes indirectos: 3.00 %
- Gastos generales: 13.00 %
- Beneficio industrial: 6.00 %
- IVA: 12.00 %

## I Instalaciones

### IC Calefacción, refrigeración, climatización y agua caliente sanitaria

#### ICC Calderas a gasoil

**ICC216** Ud Caldera a gasoil, doméstica, de condensación, de pie, para calefacción y agua caliente sanitaria
Caldera de pie, de condensación con recuperador de acero inoxidable, con cuerpo de fundición de hierro gris GL 180 y quemador presurizado de gasoil de llama azul, eficiencia energética clase A, potencia de calefacción 47 kW, peso 228 kg, dimensiones 881x600x787 mm, cuadro de regulación y cronotermostato modulante con sonda de temperatura exterior, caudal másico de gas de escape 0,0144 kg/s, con contenido de CO2 14%, presión de impulsión disponible 50 Pa, contenido de agua 61 l, kit de unión de caldera a gasoil a circuito de calefacción, kit de seguridad para caldera a gasoil, kit de unión de caldera a gasoil a vaso de expansión, con interacumulador vertical de suelo, para producción de agua caliente sanitaria en combinación con caldera, de 300 l, con kit de conexión hidráulica para conectar la caldera a el acumulador. Sin incluir el conducto para evacuación de los productos de la combustión. Totalmente montada, conexionada y probada.
Incluye: Replanteo. Presentación de los elementos. Montaje de la caldera y sus accesorios. Conexionado con las redes de conducción de agua, de gasoil, de instalaciones sanitarias y pluviales y eléctrica, y con el conducto de evacuación de los productos de la combustión. Puesta en marcha.
Criterio de medición de proyecto: Número de unidades previstas, según documentación gráfica de Proyecto.
Criterio de medición de obra: Se medirá el número de unidades realmente ejecutadas según especificaciones de Proyecto.

| Código | Ud | Descripción | Rendimiento | Precio | Importe |
|---|---|---|---|---|---|
| mt38cqj110p | Ud | Caldera de pie, de condensación con recuperador de acero inoxidable, con cuerpo de fundición de hierro gris GL 180 y quemador presurizado de gasoil de llama azul, eficiencia energética clase A, potencia de calefacción 47 kW, peso 228 kg, dimensiones 881x600x787 mm, cuadro de regulación y cronotermostato modulante con sonda de temperatura exterior, caudal másico de gas de escape 0,0144 kg/s, con contenido de CO2 14%, presión de impulsión disponible 50 Pa, contenido de agua 61 l. (material) | 1.000 | 56798.67 | 56798.67 |
| mt38cqj519a | Ud | Kit de seguridad para caldera a gasoil, compuesto por manómetro, válvula de seguridad y purgador de aire. (material) | 1.000 | 1027.79 | 1027.79 |
| mt38cqj530b | Ud | Kit de unión de caldera a gasoil a vaso de expansión, con válvula de llenado y vaciado. (material) | 1.000 | 1460.54 | 1460.54 |
| mt38cqj575i | Ud | Interacumulador vertical de suelo, para producción de agua caliente sanitaria en combinación con caldera, de 300 l, de acero esmaltado, con intercambiador de un serpentín, eficiencia energética clase B, con aislamiento térmico de espuma rígida de poliuretano, protección contra la corrosión con ánodo de magnesio y control de temperatura por sonda NTC. (material) | 1.000 | 14767.65 | 14767.65 |
| mt38cqj580a | Ud | Kit de conexión hidráulica para conectar la caldera a el acumulador. (material) | 1.000 | 3894.77 | 3894.77 |
| mt38www012 | Ud | Material auxiliar para instalaciones de calefacción y agua caliente sanitaria (material) | 1.000 | 23.30 | 23.30 |
| mo004 | h | Instalador de aparatos de calefacción. (mano de obra) | 4.399 | 60.70 | 267.02 |
| mo103 | h | Ayudante instalador de aparatos de calefacción. (mano de obra) | 4.399 | 44.07 | 193.86 |
| % | % | Herramienta menor | 2 % | 78433.60 | 1568.67 |
|  |  | Costes directos |  |  | 80002.27 |
