# Depósito de combustible líquido, de superficie, de polietileno de alta densidad (PEAD/HDPE)

- Propiedad del archivo: CYPE INGENIEROS, S.A.
- Formato: FIEBDC-3/2002
- Ámbito geográfico: Guatemala
- Divisa: GTQ
- Costes indirectos: 3.00 %
- Gastos generales: 13.00 %
- Beneficio industrial: 6.00 %
- IVA: 12.00 %

## I Instalaciones

### IC Calefacción, refrigeración, climatización y agua caliente sanitaria

#### ICD Combustible líquido

**ICD120** Ud Depósito de combustible líquido, de superficie, de polietileno de alta densidad (PEAD/HDPE).
Depósito homologado de gasoil, de superficie, colocado en el exterior del edificio, de polietileno de alta densidad (PEAD/HDPE), de pared simple, con una capacidad de 3000 litros. Incluso, accesorios de conexión y elementos de protección según normativa. Totalmente montado, conexionado y probado.
Incluye: Colocación del depósito. Montaje de accesorios.
Criterio de medición de proyecto: Número de unidades previstas, según documentación gráfica de Proyecto.
Criterio de medición de obra: Se medirá el número de unidades realmente ejecutadas según especificaciones de Proyecto.

| Código | Ud | Descripción | Rendimiento | Precio | Importe |
|---|---|---|---|---|---|
| mt38dep111c | Ud | Depósito homologado de combustible líquido, de superficie, de polietileno de alta densidad (PEAD/HDPE) con refuerzos de acero, de simple pared, de 2200x990x1565 mm, con una capacidad de 3000 litros y cuatro bocas de entrada/salida. (material) | 1.000 | 12384.27 | 12384.27 |
| mt38dep114a | Ud | Accesorios de carga, aspiración y ventilación para depósito de combustible líquido de polietileno de alta densidad (PEAD/HDPE). (material) | 1.000 | 290.18 | 290.18 |
| mo004 | h | Instalador de aparatos de calefacción. (mano de obra) | 0.653 | 60.70 | 39.64 |
| mo103 | h | Ayudante instalador de aparatos de calefacción. (mano de obra) | 0.653 | 44.07 | 28.78 |
| % | % | Herramienta menor | 2 % | 12742.87 | 254.86 |
|  |  | Costes directos |  |  | 12997.73 |
