# Equipo de aire acondicionado con unidades interiores de techo con descarga directa, sistema aire-aire multi-split

- Propiedad del archivo: CYPE INGENIEROS, S.A.
- Formato: FIEBDC-3/2002
- Ámbito geográfico: Guatemala
- Divisa: GTQ
- Costes indirectos: 3.00 %
- Gastos generales: 13.00 %
- Beneficio industrial: 6.00 %
- IVA: 12.00 %

## I Instalaciones

### IC Calefacción, refrigeración, climatización y agua caliente sanitaria

#### ICN Unidades autónomas de climatización

**ICN036** Ud Equipo de aire acondicionado con unidades interiores de techo con descarga directa, sistema aire-aire multi-split.
Equipo de aire acondicionado, sistema aire-aire split 2x1, para gas R-32, bomba de calor, alimentación monofásica (230V/50Hz), potencia frigorífica nominal 12,5 kW (temperatura de bulbo seco del aire interior 27°C, temperatura de bulbo húmedo del aire interior 19°C, temperatura de bulbo seco del aire exterior 35°C, temperatura de bulbo húmedo del aire exterior 24°C), potencia frigorífica mínima/máxima: 2,6/14 kW, consumo eléctrico nominal en refrigeración 3,9 kW, potencia calorífica nominal 14 kW (temperatura de bulbo seco del aire interior 20°C, temperatura de bulbo seco del aire exterior 7°C, temperatura de bulbo húmedo del aire exterior 6°C), potencia calorífica mínima/máxima: 2,4/16,5 kW, consumo eléctrico nominal en calefacción 4,47 kW, formado por dos unidades interiores de techo con descarga directa, caudal de aire a velocidad alta/baja: 1410/750 m³/h, presión sonora a velocidad alta/media/baja: 41/36/29 dBA, dimensiones 235x1270x690 mm, peso 29 kg, una unidad exterior, con compresor tipo Twin Rotary, con tecnología Inverter, caudal de aire 6180 m³/h, presión sonora en refrigeración 51 dBA, presión sonora en calefacción 52 dBA, potencia sonora en refrigeración 68 dBA, potencia sonora en calefacción 69 dBA, dimensiones 1340x900x320 mm, peso 93 kg, diámetro de conexión de la tubería de gas 5/8", diámetro de conexión de la tubería de líquido 3/8", longitud máxima de tubería 75 m, diferencia máxima de altura entre la unidad exterior y la unidad interior 30 m y un kit repartidor. Incluso elementos antivibratorios de suelo para apoyo de la unidad exterior.
Criterio de valoración económica: El precio no incluye la canalización ni el cableado eléctrico de alimentación.
Incluye: Replanteo de las unidades. Colocación y fijación de la unidad interior. Colocación y fijación de la unidad exterior. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42tsb804vb | Ud | Equipo de aire acondicionado, sistema aire-aire split 2x1, para gas R-32, bomba de calor, alimentación monofásica (230V/50Hz), potencia frigorífica nominal 12,5 kW (temperatura de bulbo seco del aire interior 27°C, temperatura de bulbo húmedo del aire interior 19°C, temperatura de bulbo seco del aire exterior 35°C, temperatura de bulbo húmedo del aire exterior 24°C), potencia frigorífica mínima/máxima: 2,6/14 kW, consumo eléctrico nominal en refrigeración 3,9 kW, potencia calorífica nominal 14 kW (temperatura de bulbo seco del aire interior 20°C, temperatura de bulbo seco del aire exterior 7°C, temperatura de bulbo húmedo del aire exterior 6°C), potencia calorífica mínima/máxima: 2,4/16,5 kW, consumo eléctrico nominal en calefacción 4,47 kW, formado por dos unidades interiores de techo con descarga directa, caudal de aire a velocidad alta/baja: 1410/750 m³/h, presión sonora a velocidad alta/media/baja: 41/36/29 dBA, dimensiones 235x1270x690 mm, peso 29 kg, una unidad exterior, con compresor tipo Twin Rotary, con tecnología Inverter, caudal de aire 6180 m³/h, presión sonora en refrigeración 51 dBA, presión sonora en calefacción 52 dBA, potencia sonora en refrigeración 68 dBA, potencia sonora en calefacción 69 dBA, dimensiones 1340x900x320 mm, peso 93 kg, diámetro de conexión de la tubería de gas 5/8", diámetro de conexión de la tubería de líquido 3/8", longitud máxima de tubería 75 m, diferencia máxima de altura entre la unidad exterior y la unidad interior 30 m y un kit repartidor. (material) | 1.000 | 64568.78 | 64568.78 |
| mt42tsb900 | m | Cable bipolar, de 0,5 mm² de sección (material) | 3.000 | 8.88 | 26.64 |
| mt35aia090aa | m | Tubo rígido de PVC, enchufable, curvable en caliente, de color negro, de 16 mm de diámetro nominal, para canalización fija en superficie. Resistencia a la compresión 1250 N, resistencia al impacto 2 julios, temperatura de trabajo -5°C hasta 60°C, con grado de protección IP547, propiedades eléctricas: aislante, no propagador de la llama. Incluso abrazaderas, elementos de sujeción y accesorios (curvas, manguitos, tees, codos y curvas flexibles). (material) | 3.000 | 13.67 | 41.01 |
| mt42www080 | Ud | Kit de amortiguadores antivibración de suelo, formado por cuatro amortiguadores de caucho, con sus tornillos, tuercas y arandelas correspondientes. (material) | 1.000 | 88.77 | 88.77 |
| mo005 | h | Instalador de climatización. (mano de obra) | 3.265 | 60.70 | 198.19 |
| mo104 | h | Ayudante instalador de climatización. (mano de obra) | 3.265 | 44.07 | 143.89 |
| % | % | Herramienta menor | 2 % | 65067.28 | 1301.35 |
|  |  | Costes directos |  |  | 66368.63 |
