# Conducto extensible para climatizador evaporativo

- Propiedad del archivo: CYPE INGENIEROS, S.A.
- Formato: FIEBDC-3/2002
- Ámbito geográfico: Guatemala
- Divisa: GTQ
- Costes indirectos: 3.00 %
- Gastos generales: 13.00 %
- Beneficio industrial: 6.00 %
- IVA: 12.00 %

## I Instalaciones

### IC Calefacción, refrigeración, climatización y agua caliente sanitaria

#### ICP Bioclimatización

**ICP030** Ud Conducto extensible para climatizador evaporativo.
Conducto de descarga para climatizador evaporativo, con tramo extensible hasta 5 m de longitud, formado por difusor cónico de 900 mm de diámetro con tapa, tubo extensible de 610 mm de diámetro, tolva de 660x660 mm, conducto rectangular de 660x660 mm y 750 mm de longitud y cuerda soporte. Incluso accesorios de montaje y elementos de fijación. Totalmente montado.
Incluye: Replanteo. Colocación y fijación.
Criterio de medición de proyecto: Número de unidades previstas, según documentación gráfica de Proyecto.
Criterio de medición de obra: Se medirá el número de unidades realmente ejecutadas según especificaciones de Proyecto.

| Código | Ud | Descripción | Rendimiento | Precio | Importe |
|---|---|---|---|---|---|
| mt42ter050a | Ud | Conducto de descarga para climatizador evaporativo, con tramo extensible hasta 5 m de longitud, formado por difusor cónico de 900 mm de diámetro con tapa, tubo extensible de 610 mm de diámetro, tolva de 660x660 mm, conducto rectangular de 660x660 mm y 750 mm de longitud y cuerda soporte. (material) | 1.000 | 10321.13 | 10321.13 |
| mo005 | h | Instalador de climatización. (mano de obra) | 1.633 | 60.70 | 99.12 |
| mo104 | h | Ayudante instalador de climatización. (mano de obra) | 1.633 | 44.07 | 71.97 |
| % | % | Herramienta menor | 2 % | 10492.22 | 209.84 |
|  |  | Costes directos |  |  | 10702.06 |
