# Inversor fotovoltaico

- Propiedad del archivo: CYPE INGENIEROS, S.A.
- Formato: FIEBDC-3/2002
- Ámbito geográfico: Guatemala
- Divisa: GTQ
- Costes indirectos: 3.00 %
- Gastos generales: 13.00 %
- Beneficio industrial: 6.00 %
- IVA: 12.00 %

## I Instalaciones

### IE Eléctricas

#### IEF Solar fotovoltaica

**IEF020** Ud Inversor fotovoltaico.
Inversor trifásico, potencia máxima de entrada 9 kW, voltaje de entrada máximo 850 Vcc, rango de voltaje de entrada de 260 a 800 Vcc, potencia nominal de salida 6 kW, potencia máxima de salida 6 kVA, eficiencia máxima 98,2%, dimensiones 435x176x470 mm, con comunicación vía Wi-Fi para control remoto desde un smartphone, tablet o PC, puertos Ethernet y RS-485, y protocolo de comunicación Modbus. Incluso accesorios necesarios para su correcta instalación.
Incluye: Montaje, fijación y nivelación. Conexionado y comprobación de su correcto funcionamiento.
Criterio de medición de proyecto: Número de unidades previstas, según documentación gráfica de Proyecto.
Criterio de medición de obra: Se medirá el número de unidades realmente ejecutadas según especificaciones de Proyecto.

| Código | Ud | Descripción | Rendimiento | Precio | Importe |
|---|---|---|---|---|---|
| mt35ifg030d | Ud | Inversor trifásico, potencia máxima de entrada 9 kW, voltaje de entrada máximo 850 Vcc, rango de voltaje de entrada de 260 a 800 Vcc, potencia nominal de salida 6 kW, potencia máxima de salida 6 kVA, eficiencia máxima 98,2%, dimensiones 435x176x470 mm, con comunicación vía Wi-Fi para control remoto desde un smartphone, tablet o PC, puertos Ethernet y RS-485, y protocolo de comunicación Modbus. (material) | 1.000 | 18507.06 | 18507.06 |
| mo003 | h | Electricista. (mano de obra) | 0.653 | 60.70 | 39.64 |
| mo102 | h | Ayudante de electricista. (mano de obra) | 0.653 | 44.07 | 28.78 |
| % | % | Herramienta menor | 2 % | 18575.48 | 371.51 |
|  |  | Costes directos |  |  | 18946.99 |
