# Canal protectora para alojamiento de mecanismos y cables eléctricos y de telecomunicación

- Propiedad del archivo: CYPE INGENIEROS, S.A.
- Formato: FIEBDC-3/2002
- Ámbito geográfico: Guatemala
- Divisa: GTQ
- Costes indirectos: 3.00 %
- Gastos generales: 13.00 %
- Beneficio industrial: 6.00 %
- IVA: 12.00 %

## I Instalaciones

### IE Eléctricas

#### IEO Canalizaciones

**IEO031** m Canal protectora para alojamiento de mecanismos y cables eléctricos y de telecomunicación.
Canal protectora de PVC, color blanco RAL 9010, de 50x80 mm, con una tapa de 65 mm de ancho, propiedades eléctricas: aislante, no propagador de la llama, con grados de protección IP4X e IK08, con 1 compartimento.
Incluye: Replanteo. Colocación y fijación.
Criterio de medición de proyecto: Longitud medida según documentación gráfica de Proyecto.
Criterio de medición de obra: Se medirá la longitud realmente ejecutada según especificaciones de Proyecto.

| Código | Ud | Descripción | Rendimiento | Precio | Importe |
|---|---|---|---|---|---|
| mt35une201aa | m | Canal protectora de PVC, color blanco RAL 9010, de 50x80 mm, con una tapa de 65 mm de ancho, propiedades eléctricas: aislante, no propagador de la llama, con grados de protección IP4X e IK08, suministrada en tramos de 2 m de longitud, con film de protección, para alojamiento de mecanismos y cables eléctricos y de telecomunicación. (material) | 1.000 | 190.51 | 190.51 |
| op00ato010 |  | Atornillador. | 1.000 | 0.00 | 0.00 |
| op00mar010 |  | Martillo. | 1.000 | 0.00 | 0.00 |
| op00tal010 |  | Taladro. | 1.000 | 0.00 | 0.00 |
| mo003 | h | Electricista. (mano de obra) | 0.141 | 60.70 | 8.56 |
| mo102 | h | Ayudante de electricista. (mano de obra) | 0.071 | 44.07 | 3.13 |
| % | % | Herramienta menor | 2 % | 202.20 | 4.04 |
|  |  | Costes directos |  |  | 206.24 |
