# Caja de interconexión

- Propiedad del archivo: CYPE INGENIEROS, S.A.
- Formato: FIEBDC-3/2002
- Ámbito geográfico: Guatemala
- Divisa: GTQ
- Costes indirectos: 3.00 %
- Gastos generales: 13.00 %
- Beneficio industrial: 6.00 %
- IVA: 12.00 %

## I Instalaciones

### IF Plomería

#### IFB Tubos de alimentación

**IFB020** Ud Caja de interconexión.
Caja de interconexión prefabricada, de polipropileno, de sección circular de 38 cm de diámetro en la base y 24 cm de altura, con tapa de 30 cm de diámetro y llave de paso de compuerta de latón fundido, sobre solera de concreto masivo f'c=210 kg/cm² (3000 psi), clase de exposición F0 S0 P0 C0, tamaño máximo del agregado 19 mm (3/4"), consistencia blanda de 15 cm de espesor. Incluso conexiones de conducciones y remates.
Criterio de valoración económica: El precio no incluye la excavación ni el relleno del trasdós.
Incluye: Replanteo. Eliminación de las tierras sueltas del fondo de la excavación. Fundido y compactación del concreto en formación de solera. Colocación de la caja de registro prefabricada. Formación de agujeros para el paso de los tubos. Colocación y conexión de la llave de paso. Colocación de la tapa y los accesorios.
Criterio de medición de proyecto: Número de unidades previstas, según documentación gráfica de Proyecto.
Criterio de medición de obra: Se medirá el número de unidades realmente ejecutadas según especificaciones de Proyecto.

| Código | Ud | Descripción | Rendimiento | Precio | Importe |
|---|---|---|---|---|---|
| mt10hmf050Gde | m³ | Concreto masivo f'c=210 kg/cm² (3000 psi), clase de exposición F0 S0 P0 C0, tamaño máximo del agregado 19 mm (3/4"), consistencia blanda, premezclado, según ACI 318. (material) | 0.054 | 1323.07 | 71.45 |
| mt37aar020b | Ud | Caja de registro de polipropileno, de sección circular, de 38 cm de diámetro en la base y 24 cm de altura, con tapa de color verde de 30 cm de diámetro. (material) | 1.000 | 142.62 | 142.62 |
| mt37svc010c | Ud | Válvula de compuerta de latón fundido, para roscar, de 3/4". (material) | 1.000 | 56.95 | 56.95 |
| mt37www010 | Ud | Material auxiliar para instalaciones de plomería. (material) | 1.000 | 13.54 | 13.54 |
| au00auh040 |  | Vibrador de concreto, eléctrico. | 1.000 | 0.00 | 0.00 |
| mo020 | h | Mampostero. (mano de obra) | 0.566 | 59.07 | 33.43 |
| mo113 | h | Peón mampostero. (mano de obra) | 0.418 | 42.54 | 17.78 |
| mo008 | h | Plomero. (mano de obra) | 0.109 | 60.70 | 6.62 |
| mo107 | h | Ayudante de plomero. (mano de obra) | 0.109 | 44.07 | 4.80 |
| % | % | Herramienta menor | 2 % | 347.19 | 6.94 |
|  |  | Costes directos |  |  | 354.13 |
