# Rociador

- Propiedad del archivo: CYPE INGENIEROS, S.A.
- Formato: FIEBDC-3/2002
- Ámbito geográfico: Guatemala
- Divisa: GTQ
- Costes indirectos: 3.00 %
- Gastos generales: 13.00 %
- Beneficio industrial: 6.00 %
- IVA: 12.00 %

## I Instalaciones

### IF Plomería

#### IFO Protección contra incendios para viviendas

**IFO030** Ud Rociador.
Rociador automático oculto, residencial, de pared, respuesta rápida, con ampolla fusible, fusible con soldadura de berilio-níquel, pintado de negro, con mecanismo de palanca simétrica, rotura a 74°C, deflector y cuerpo del rociador de bronce, de 1/2" DN 15 mm de diámetro de rosca, coeficiente de descarga K de 57,7 (métrico), ensayado por UL (Underwriters Laboratories), con tapa de latón, rotura a 57°C de la soldadura eutéctica para la liberación de la tapa, acabado blanco. Incluso accesorios y piezas especiales para conexión a la red de distribución de agua. Totalmente montado, conexionado y probado.
Incluye: Replanteo de la situación del rociador, coordinado con el resto de instalaciones o elementos que puedan tener interferencias. Conexión a la red de distribución de agua.
Criterio de medición de proyecto: Número de unidades previstas, según documentación gráfica de Proyecto.
Criterio de medición de obra: Se medirá el número de unidades realmente ejecutadas según especificaciones de Proyecto.

| Código | Ud | Descripción | Rendimiento | Precio | Importe |
|---|---|---|---|---|---|
| mt41upo030a | Ud | Rociador automático oculto, residencial, de pared, respuesta rápida, con ampolla fusible, fusible con soldadura de berilio-níquel, pintado de negro, con mecanismo de palanca simétrica, rotura a 74°C, deflector y cuerpo del rociador de bronce, de 1/2" DN 15 mm de diámetro de rosca, coeficiente de descarga K de 57,7 (métrico), ensayado por UL (Underwriters Laboratories). (material) | 1.000 | 486.85 | 486.85 |
| mt41upo016a | Ud | Tapa de latón, rotura a 57°C de la soldadura eutéctica para la liberación de la tapa, acabado blanco, ajuste del descuelgue de hasta 1/2" para facilitar la instalación, para rociador automático oculto. (material) | 1.000 | 240.18 | 240.18 |
| mt37tpu530c | Ud | Tee con salida roscada hembra, de plástico (PPSU), de 25 mm x 1/2" x 25 mm. (material) | 1.000 | 117.57 | 117.57 |
| mo008 | h | Plomero. (mano de obra) | 0.272 | 60.70 | 16.51 |
| mo107 | h | Ayudante de plomero. (mano de obra) | 0.272 | 44.07 | 11.99 |
| % | % | Herramienta menor | 2 % | 873.10 | 17.46 |
|  |  | Costes directos |  |  | 890.56 |
