# Válvula de gas

- Propiedad del archivo: CYPE INGENIEROS, S.A.
- Formato: FIEBDC-3/2002
- Ámbito geográfico: Guatemala
- Divisa: GTQ
- Costes indirectos: 3.00 %
- Gastos generales: 13.00 %
- Beneficio industrial: 6.00 %
- IVA: 12.00 %

## I Instalaciones

### IG Gases combustibles

#### IGW Elementos

**IGW020** Ud Válvula de gas.
Llave de esfera de acero inoxidable con mando de palanca, con bridas en ambos lados de 8" de diámetro, PN=16 bar.
Incluye: Montaje, conexionado y comprobación de su correcto funcionamiento.
Criterio de medición de proyecto: Número de unidades previstas, según documentación gráfica de Proyecto.
Criterio de medición de obra: Se medirá el número de unidades realmente ejecutadas según especificaciones de Proyecto.

| Código | Ud | Descripción | Rendimiento | Precio | Importe |
|---|---|---|---|---|---|
| mt43acv120e | Ud | Llave de esfera de acero inoxidable con mando de palanca, con bridas en ambos lados de 8" de diámetro, PN=16 bar. (material) | 1.000 | 29100.90 | 29100.90 |
| mo010 | h | Instalador de gas. (mano de obra) | 0.762 | 60.70 | 46.25 |
| mo109 | h | Ayudante de instalador de gas. (mano de obra) | 0.762 | 44.07 | 33.58 |
| % | % | Herramienta menor | 2 % | 29180.73 | 583.61 |
|  |  | Costes directos |  |  | 29764.34 |
