# Tubería de polietileno (PE)

- Propiedad del archivo: CYPE INGENIEROS, S.A.
- Formato: FIEBDC-3/2002
- Ámbito geográfico: Guatemala
- Divisa: GTQ
- Costes indirectos: 3.00 %
- Gastos generales: 13.00 %
- Beneficio industrial: 6.00 %
- IVA: 12.00 %

## I Instalaciones

### IH Tuberías para fluidos

#### IHE Tuberías de polietileno

**IHE010** m Tubería de polietileno (PE).
Tubería formada por tubo de polietileno PE 100, de color negro con bandas de color azul, de 32 mm de diámetro exterior y 2 mm de espesor, SDR17, PN=10 atm. Instalación enterrada. Incluso accesorios y piezas especiales.
Criterio de valoración económica: El precio no incluye la excavación ni el relleno de la zanja.
Incluye: Replanteo. Colocación de tubos, accesorios y piezas especiales.
Criterio de medición de proyecto: Longitud medida según documentación gráfica de Proyecto.
Criterio de medición de obra: Se medirá la longitud realmente ejecutada según especificaciones de Proyecto.

| Código | Ud | Descripción | Rendimiento | Precio | Importe |
|---|---|---|---|---|---|
| mt37tpa020bcg | m | Tubo de polietileno PE 100, de color negro con bandas de color azul, de 32 mm de diámetro exterior y 2 mm de espesor, SDR17, PN=10 atm, con el precio incrementado el 30% en concepto de accesorios y piezas especiales. (material) | 1.000 | 14.84 | 14.84 |
| mo008 | h | Plomero. (mano de obra) | 0.065 | 60.70 | 3.95 |
| mo107 | h | Ayudante de plomero. (mano de obra) | 0.065 | 44.07 | 2.86 |
| % | % | Herramienta menor | 2 % | 21.65 | 0.43 |
|  |  | Costes directos |  |  | 22.08 |
