# Puerta seccional para garaje, de madera

- Propiedad del archivo: CYPE INGENIEROS, S.A.
- Formato: FIEBDC-3/2002
- Ámbito geográfico: Guatemala
- Divisa: GTQ
- Costes indirectos: 3.00 %
- Gastos generales: 13.00 %
- Beneficio industrial: 6.00 %
- IVA: 12.00 %

## L Carpintería, closets, herrería, vidrios y protecciones solares

### LG Portones de garaje

#### LGM De madera

**LGM030** Ud Puerta seccional para garaje, de madera.
Puerta seccional para garaje, formada por panel acanalado de madera maciza, 300x210 cm, con apertura automática. Incluso material de conexionado eléctrico y equipo de motorización.
Incluye: Colocación y fijación de los perfiles guía. Introducción del panel en las guías. Colocación y fijación del eje a los palieres. Tensado del muelle. Fijación del panel al tambor. Montaje del sistema de apertura. Montaje del sistema de accionamiento. Conexionado eléctrico. Repaso y engrase de mecanismos y guías.
Criterio de medición de proyecto: Número de unidades previstas, según documentación gráfica de Proyecto.
Criterio de medición de obra: Se medirá el número de unidades realmente ejecutadas según especificaciones de Proyecto.

| Código | Ud | Descripción | Rendimiento | Precio | Importe |
|---|---|---|---|---|---|
| mt26pgs020d | Ud | Puerta seccional para garaje, formada por panel acanalado de madera maciza, 300x210 cm, cajón recogedor forrado, torno, muelles de torsión, poleas, guías, accesorios y cerradura central con llave de seguridad. (material) | 1.000 | 16801.75 | 16801.75 |
| mt26egm010df | Ud | Equipo de motorización para apertura y cierre automático, para portón de garaje seccional de hasta 60 kg de peso. (material) | 1.000 | 4002.64 | 4002.64 |
| mt26egm012 | Ud | Accesorios (cerradura, pulsador, emisor, receptor y fotocélula) para automatización de portón de garaje. (material) | 1.000 | 2712.90 | 2712.90 |
| op00ato010 |  | Atornillador. | 1.000 | 0.00 | 0.00 |
| op00tal010 |  | Taladro. | 1.000 | 0.00 | 0.00 |
| op00amo010 |  | Amoladora o radial. | 1.000 | 0.00 | 0.00 |
| mo020 | h | Mampostero. (mano de obra) | 0.822 | 59.07 | 48.56 |
| mo113 | h | Peón mampostero. (mano de obra) | 0.822 | 42.54 | 34.97 |
| mo018 | h | Herrero. (mano de obra) | 1.917 | 59.84 | 114.71 |
| mo059 | h | Ayudante de herrero. (mano de obra) | 1.917 | 44.24 | 84.81 |
| mo003 | h | Electricista. (mano de obra) | 5.442 | 60.70 | 330.33 |
| % | % | Herramienta menor | 2 % | 24130.67 | 482.61 |
|  |  | Costes directos |  |  | 24613.28 |
