# Persiana de cadenilla

- Propiedad del archivo: CYPE INGENIEROS, S.A.
- Formato: FIEBDC-3/2002
- Ámbito geográfico: Guatemala
- Divisa: GTQ
- Costes indirectos: 3.00 %
- Gastos generales: 13.00 %
- Beneficio industrial: 6.00 %
- IVA: 12.00 %

## L Carpintería, closets, herrería, vidrios y protecciones solares

### LS Protecciones solares

#### LSA Persianas de cadenilla

**LSA010** Ud Persiana de cadenilla.
Persiana de cadenilla de 1000x1200 mm, formada por lamas de madera de pino, acabado natural, unidas mediante ganchos de alambre de acero galvanizado y cabezal de madera de pino, acabado natural. Incluso accesorios.
Incluye: Fijación del cabezal de la persiana sobre el paramento.
Criterio de medición de proyecto: Número de unidades previstas, según documentación gráfica de Proyecto.
Criterio de medición de obra: Se medirá el número de unidades realmente ejecutadas según especificaciones de Proyecto.

| Código | Ud | Descripción | Rendimiento | Precio | Importe |
|---|---|---|---|---|---|
| mt22cer010a | m² | Persiana de cadenilla formada por lamas de madera de pino, acabado natural, unidas mediante ganchos de alambre de acero galvanizado, con cuerda de nylon y tirador. (material) | 1.200 | 162.08 | 194.50 |
| mt22cer110a | m | Cabezal de madera de pino para persiana de cadenilla, acabado natural, con accesorios y elementos de fijación. (material) | 10.000 | 30.66 | 306.60 |
| op00ato010 |  | Atornillador. | 1.000 | 0.00 | 0.00 |
| mo011 | h | Montador. (mano de obra) | 0.136 | 60.70 | 8.26 |
| mo080 | h | Ayudante de montador. (mano de obra) | 0.136 | 44.16 | 6.01 |
| % | % | Herramienta menor | 2 % | 515.37 | 10.31 |
|  |  | Costes directos |  |  | 525.68 |
