# Aislamiento térmico por el interior de cubiertas inclinadas sobre espacio no habitable

- Propiedad del archivo: CYPE INGENIEROS, S.A.
- Formato: FIEBDC-3/2002
- Ámbito geográfico: Guatemala
- Divisa: GTQ
- Costes indirectos: 3.00 %
- Gastos generales: 13.00 %
- Beneficio industrial: 6.00 %
- IVA: 12.00 %

## N Aislamientos e impermeabilizaciones

### NA Aislamientos térmicos

#### NAN Cubiertas inclinadas

**NAN120** m² Aislamiento térmico por el interior de cubiertas inclinadas sobre espacio no habitable.
Aislamiento térmico por el interior de cubiertas inclinadas sobre espacio no habitable, con panel rígido de poliestireno expandido, de superficie lisa y mecanizado lateral a media madera, de 190 mm de espesor, resistencia térmica 5,95 m²K/W, conductividad térmica 0,032 W/(mK). Colocación en obra: a tope, con fijaciones mecánicas.
Incluye: Revisión de la superficie del paramento base en el que se realiza la fijación del aislamiento de acuerdo con las exigencias de la técnica a emplear. Corte y ajuste del aislamiento. Colocación del aislamiento. Fijación del aislamiento.
Criterio de medición de proyecto: Superficie medida según documentación gráfica de Proyecto.
Criterio de medición de obra: Se medirá la superficie realmente ejecutada según especificaciones de Proyecto.

| Código | Ud | Descripción | Rendimiento | Precio | Importe |
|---|---|---|---|---|---|
| mt16pel010adBH | m² | Panel rígido de poliestireno expandido, de superficie lisa y mecanizado lateral a media madera, de 190 mm de espesor, resistencia térmica 5,95 m²K/W, conductividad térmica 0,032 W/(mK), Euroclase E de reacción al fuego, con código de designación EPS-EN 13163-L3-W3-T2-S5-P10-BS100-DS(N)2-CS(10)60. (material) | 1.100 | 278.12 | 305.93 |
| mt16aaa020hg | Ud | Fijación mecánica para paneles aislantes de poliestireno expandido, colocados directamente sobre la superficie soporte. (material) | 2.500 | 2.16 | 5.40 |
| mo054 | h | Montador de aislamientos. (mano de obra) | 0.098 | 60.70 | 5.95 |
| mo101 | h | Ayudante de montador de aislamientos. (mano de obra) | 0.098 | 44.16 | 4.33 |
| % | % | Herramienta menor | 2 % | 321.61 | 6.43 |
|  |  | Costes directos |  |  | 328.04 |
