# Sistema multifunción "REVESTECH" bajo piso cerámico o de piedra natural

- Propiedad del archivo: CYPE INGENIEROS, S.A.
- Formato: FIEBDC-3/2002
- Ámbito geográfico: Guatemala
- Divisa: GTQ
- Costes indirectos: 3.00 %
- Gastos generales: 13.00 %
- Beneficio industrial: 6.00 %
- IVA: 12.00 %

## N Aislamientos e impermeabilizaciones

### NM Sistemas multifunción

#### NMN Suelos

**NMN010** m² Sistema multifunción "REVESTECH" bajo piso cerámico o de piedra natural.
Sistema multifunción "REVESTECH" bajo piso cerámico o de piedra natural, formado por geomembrana, Acu Dry200 20 "REVESTECH", de 2 mm de espesor y 950 g/m², formada por 4 capas diferentes, que cumplen la función de desolidarización, impermeabilización, aislamiento acústico a ruido de impacto y compensación de la presión de vapor de agua del soporte, fijada al soporte con adhesivo cementoso mejorado, C2 TE S1, deformable, con deslizamiento reducido y tiempo abierto ampliado, color gris, extendido con llana dentada. Incluso adhesivo Seal Plus, banda de unión perimetral, Dry80 Banda 40 y banda de refuerzo, Dry50 Banda 13x30, para la resolución de uniones.
Criterio de valoración económica: El precio no incluye el soporte ni el revestimiento.
Incluye: Corte y preparación de la geomembrana. Extendido del adhesivo cementoso sobre la superficie soporte. Colocación de la geomembrana. Sellado de juntas. Sellado de encuentros.
Criterio de medición de proyecto: Superficie medida según documentación gráfica de Proyecto.
Criterio de medición de obra: Se medirá la superficie realmente ejecutada según especificaciones de Proyecto.

| Código | Ud | Descripción | Rendimiento | Precio | Importe |
|---|---|---|---|---|---|
| mt09mcm060a | kg | Adhesivo cementoso mejorado, C2 TE S1, deformable, con deslizamiento reducido y tiempo abierto ampliado, color gris, a base de cemento, agregados de granulometría fina, resinas sintéticas y aditivos especiales, con propiedades tixotrópicas y de endurecimiento sin retracción. (material) | 2.000 | 6.36 | 12.72 |
| mt15rev130n | m² | Geomembrana, Acu Dry200 20 "REVESTECH", de 2 mm de espesor y 950 g/m², formada por 4 capas diferentes, que cumplen la función de desolidarización, impermeabilización, aislamiento acústico a ruido de impacto y compensación de la presión de vapor de agua del soporte, suministrada en rollos de 1,5 m de ancho y 20 m de longitud; proporcionando una reducción del nivel global de presión de ruido de impactos de 10 dB, según ISO 717-2. (material) | 1.050 | 186.35 | 195.67 |
| mt15rev170c | kg | Adhesivo a base de poliuretano, Seal Plus "REVESTECH", color marrón, para el sellado de juntas. (material) | 0.167 | 196.87 | 32.88 |
| mt15rev058l | m | Banda de refuerzo para membrana impermeabilizante flexible tipo EVAC, Dry50 Banda 13x30 "REVESTECH", de 127 mm de ancho, compuesta de una doble hoja de poliolefina termoplástica con acetato de vinil etileno, con ambas caras revestidas de fibras de poliéster no tejidas, de 0,52 mm de espesor y 335 g/m². (material) | 0.250 | 35.58 | 8.90 |
| mt15rev040gc | m | Banda de refuerzo para membrana impermeabilizante flexible tipo EVAC, Dry80 Banda 40 "REVESTECH", de 380 mm de ancho, compuesta de una doble hoja de poliolefina termoplástica con acetato de vinil etileno, con ambas caras revestidas de fibras de poliéster no tejidas, de 0,8 mm de espesor y 625 g/m², suministrada en rollos de 30 m de longitud. (material) | 0.200 | 80.42 | 16.08 |
| mo029 | h | Aplicador de membranas impermeabilizantes. (mano de obra) | 0.068 | 59.07 | 4.02 |
| mo067 | h | Ayudante aplicador de membranas impermeabilizantes. (mano de obra) | 0.068 | 44.16 | 3.00 |
| % | % | Herramienta menor | 2 % | 273.27 | 5.47 |
|  |  | Costes directos |  |  | 278.74 |
