# Aislamiento térmico reflexivo entre montantes en trasdosado autoportante de placas

- Propiedad del archivo: CYPE INGENIEROS, S.A.
- Formato: FIEBDC-3/2002
- Ámbito geográfico: Guatemala
- Divisa: GTQ
- Costes indirectos: 3.00 %
- Gastos generales: 13.00 %
- Beneficio industrial: 6.00 %
- IVA: 12.00 %

## N Aislamientos e impermeabilizaciones

### NR Aislamientos térmicos reflexivos

#### NRO Trasdosados

**NRO030** m² Aislamiento térmico reflexivo entre montantes en trasdosado autoportante de placas.
Aislamiento térmico reflexivo entre los montantes de la estructura portante del trasdosado autoportante de placas, formado por muro alveolar, con barrera de vapor, factor de resistencia a la difusión del vapor de agua 1800, de 50 mm de espesor, con una emisividad de 0,06 en una cara y 0,10 en la otra cara, una resistencia térmica intrínseca (sin cámara de aire) de 1,5 m²K/W, resistencia térmica asociada a una cámara de aire de 20 mm de espesor de 2,1 m²K/W, según ISO 6946 y una conductividad térmica de 0,033 W/(mK). Incluso cinta autoadhesiva para sellado de juntas.
Incluye: Corte del aislamiento. Colocación del aislamiento entre los montantes. Sellado de juntas.
Criterio de medición de proyecto: Superficie medida según documentación gráfica de Proyecto.
Criterio de medición de obra: Se medirá la superficie realmente ejecutada según especificaciones de Proyecto.

| Código | Ud | Descripción | Rendimiento | Precio | Importe |
|---|---|---|---|---|---|
| mt16ara010adfg | m² | Muro alveolar, con barrera de vapor, factor de resistencia a la difusión del vapor de agua 1800, compuesto de una lámina de polietileno aluminizado calandrado con tratamiento anticorrosión y una lámina de polietileno aluminizado, unidas mediante una estructura formada por varias capas de espuma de polietileno y láminas de polietileno metalizado en forma de panal de abeja, de 50 mm de espesor, con una emisividad de 0,06 en una cara y 0,10 en la otra cara, una resistencia térmica intrínseca (sin cámara de aire) de 1,5 m²K/W y una conductividad térmica de 0,033 W/(mK), suministrado en paneles de 1,20x0,41 m. (material) | 1.000 | 86.26 | 86.26 |
| mt16ara100a | m | Cinta autoadhesiva, de aluminio, con adhesivo acrílico, de 100 mm de ancho, para la estanqueidad al aire y al vapor de agua de las juntas en aislamientos reflexivos. (material) | 0.450 | 5.07 | 2.28 |
| mo054 | h | Montador de aislamientos. (mano de obra) | 0.044 | 66.67 | 2.93 |
| mo101 | h | Ayudante de montador de aislamientos. (mano de obra) | 0.022 | 48.49 | 1.07 |
| % | % | Herramienta menor | 2 % | 92.54 | 1.85 |
|  |  | Costes directos |  |  | 94.39 |
