# Alero decorativo

- Propiedad del archivo: CYPE INGENIEROS, S.A.
- Formato: FIEBDC-3/2002
- Ámbito geográfico: Guatemala
- Divisa: GTQ
- Costes indirectos: 3.00 %
- Gastos generales: 13.00 %
- Beneficio industrial: 6.00 %
- IVA: 12.00 %

## Q Cubiertas

### QR Remates

#### QRA Aleros

**QRA010** m Alero decorativo.
Alero decorativo en tejado, formado por canecillos prefabricados de concreto de 90x7x10 cm, color blanco, recibidos con mortero de cemento, confeccionado en obra, con aditivo hidrófugo, dosificación 1:3 con una separación de 50 cm, tableros cerámicos huecos machihembrados de 50x20x3 cm y capa de compresión de 3 cm de espesor con el mismo mortero.
Criterio de valoración económica: El precio no incluye el emboquillado de las tejas del alero.
Incluye: Replanteo y trazado en la losa de los elementos componentes del alero. Recibido de los canecillos. Formación de tablero. Fundido, extendido y regleado de la capa de mortero de regularización.
Criterio de medición de proyecto: Longitud del borde del faldón, medida por su cara exterior, según documentación gráfica de Proyecto.
Criterio de medición de obra: Se medirá, por su mayor desarrollo lineal, la longitud realmente ejecutada según especificaciones de Proyecto.

| Código | Ud | Descripción | Rendimiento | Precio | Importe |
|---|---|---|---|---|---|
| mt13anh010b | Ud | Canecillo prefabricado de concreto, 90x7x10 cm, color blanco. (material) | 1.000 | 31.71 | 31.71 |
| mt04lvg020a | Ud | Tablero cerámico hueco machihembrado, para revestir, 50x20x3 cm, con las testas rectas. (material) | 4.000 | 2.13 | 8.52 |
| mt08aaa010a | m³ | Agua. (material) | 0.010 | 11.92 | 0.12 |
| mt01arg005a | t | Arena de cantera, para mortero preparado en obra. (material) | 0.074 | 162.52 | 12.03 |
| mt08cem000q | kg | Cemento gris en sacos. (material) | 22.500 | 2.09 | 47.03 |
| mt08adt010 | kg | Aditivo hidrófugo para impermeabilización de morteros u concretos. (material) | 0.450 | 9.54 | 4.29 |
| mq06hor010 | h | Concretera mecánica eléctrica con una capacidad de amasado de 160 l. (maquinaria) | 0.040 | 24.91 | 1.00 |
| mo020 | h | Mampostero. (mano de obra) | 0.871 | 59.07 | 51.45 |
| mo077 | h | Ayudante de mampostero. (mano de obra) | 1.306 | 44.16 | 57.67 |
| % | % | Herramienta menor | 2 % | 213.82 | 4.28 |
|  |  | Costes directos |  |  | 218.10 |
