# Punto singular para cubierta inclinada de placas asfálticas

- Propiedad del archivo: CYPE INGENIEROS, S.A.
- Formato: FIEBDC-3/2002
- Ámbito geográfico: Guatemala
- Divisa: GTQ
- Costes indirectos: 3.00 %
- Gastos generales: 13.00 %
- Beneficio industrial: 6.00 %
- IVA: 12.00 %

## Q Cubiertas

### QU Componentes de cubiertas inclinadas y curvas

#### QUA De placas asfálticas

**QUA011** m Punto singular para cubierta inclinada de placas asfálticas.
Cumbrera para cubierta inclinada con una pendiente mayor del 10%, con caballetes asfálticos, con alas adaptables a cualquier ángulo, color rojo, a base de fibras minerales y vegetales saturadas con una emulsión bituminosa a altas temperaturas, de 50 cm de ancho y 100 cm de longitud, apoyados sobre rastrel de cumbrera de madera y con cada una de sus alas fijada mecánicamente a las placas adyacentes. Incluso accesorios de fijación de las piezas a las placas.
Incluye: Replanteo y colocación de las piezas de remate sobre las láminas de techo. Colocación del rastrel de cumbrera. Fijación de las piezas a las placas.
Criterio de medición de proyecto: Longitud medida según documentación gráfica de Proyecto, incrementada en 5 cm a cada lado.
Criterio de medición de obra: Se medirá la longitud realmente ejecutada según especificaciones de Proyecto, incluyendo las entregas en los apoyos.

| Código | Ud | Descripción | Rendimiento | Precio | Importe |
|---|---|---|---|---|---|
| mt13blw025b | m | Rastrel de cumbrera de 27x40 mm de sección, de madera aserrada de pino, tratada en autoclave, con clase de uso 2, acabado cepillado, con humedad inferior al 20%. Incluso elementos de fijación sobre entramado estructural. (material) | 1.000 | 5.37 | 5.37 |
| mt13lpo040e | m | Caballete asfáltico, con alas adaptables a cualquier ángulo, color rojo, a base de fibras minerales y vegetales saturadas con una emulsión bituminosa a altas temperaturas, de 50 cm de ancho y 100 cm de longitud, con alas adaptables a cualquier ángulo, para cubierta de placas asfálticas. (material) | 1.000 | 78.17 | 78.17 |
| mt13lpo032c | Ud | Clavo, para fijación sobre soporte de madera. (material) | 20.000 | 0.65 | 13.00 |
| mo051 | h | Montador de cerramientos industriales. (mano de obra) | 0.196 | 60.70 | 11.90 |
| mo098 | h | Ayudante de montador de cerramientos industriales. (mano de obra) | 0.065 | 44.16 | 2.87 |
| % | % | Herramienta menor | 2 % | 111.31 | 2.23 |
|  |  | Costes directos |  |  | 113.54 |
