# Piezas especiales para cubierta inclinada de placas asfálticas

- Propiedad del archivo: CYPE INGENIEROS, S.A.
- Formato: FIEBDC-3/2002
- Ámbito geográfico: Guatemala
- Divisa: GTQ
- Costes indirectos: 3.00 %
- Gastos generales: 13.00 %
- Beneficio industrial: 6.00 %
- IVA: 12.00 %

## Q Cubiertas

### QU Componentes de cubiertas inclinadas y curvas

#### QUA De placas asfálticas

**QUA012** Ud Piezas especiales para cubierta inclinada de placas asfálticas.
Aireador, de 86x47 cm, para cubierta inclinada, con una pendiente mayor del 10%. Incluso accesorios de fijación de las piezas a las placas.
Incluye: Replanteo y colocación de las piezas especiales sobre las láminas de techo. Fijación de las piezas a las placas.
Criterio de medición de proyecto: Número de unidades previstas, según documentación gráfica de Proyecto.
Criterio de medición de obra: Se medirá el número de unidades realmente ejecutadas según especificaciones de Proyecto.

| Código | Ud | Descripción | Rendimiento | Precio | Importe |
|---|---|---|---|---|---|
| mt13lpo070a | Ud | Aireador, de 86x47 cm, para cubierta de placas asfálticas. (material) | 1.000 | 781.22 | 781.22 |
| mt13lpo033a | Ud | Clavo, para fijación sobre soporte de concreto. (material) | 12.000 | 1.00 | 12.00 |
| mo051 | h | Montador de cerramientos industriales. (mano de obra) | 0.381 | 60.70 | 23.13 |
| mo098 | h | Ayudante de montador de cerramientos industriales. (mano de obra) | 0.190 | 44.16 | 8.39 |
| % | % | Herramienta menor | 2 % | 824.74 | 16.49 |
|  |  | Costes directos |  |  | 841.23 |
