# Punto singular para cubierta inclinada de fibrocemento sin amianto

- Propiedad del archivo: CYPE INGENIEROS, S.A.
- Formato: FIEBDC-3/2002
- Ámbito geográfico: Guatemala
- Divisa: GTQ
- Costes indirectos: 3.00 %
- Gastos generales: 13.00 %
- Beneficio industrial: 6.00 %
- IVA: 12.00 %

## Q Cubiertas

### QU Componentes de cubiertas inclinadas y curvas

#### QUC De placas de fibrocemento sin amianto

**QUC011** m Punto singular para cubierta inclinada de fibrocemento sin amianto.
Alero para cubierta inclinada con una pendiente mayor del 10%, con piezas de remate inferior de faldón, de 330 mm de ancho de ala y 1140 mm de longitud, color arcilla, para cubierta de fibrocemento sin amianto, con accesorios de fijación, colocadas sobre las placas, con un traslape mínimo de 10 cm. Incluso accesorios de fijación de las piezas a las placas.
Incluye: Replanteo y colocación de las piezas de remate sobre las láminas de techo. Fijación de las piezas a las placas.
Criterio de medición de proyecto: Longitud medida en verdadera magnitud, según documentación gráfica de Proyecto.
Criterio de medición de obra: Se medirá, en verdadera magnitud, la longitud realmente ejecutada según especificaciones de Proyecto.

| Código | Ud | Descripción | Rendimiento | Precio | Importe |
|---|---|---|---|---|---|
| mt13eur050d | Ud | Remate inferior de faldón, de 330 mm de ancho de ala y 1140 mm de longitud, color arcilla, para cubierta de fibrocemento sin amianto, con accesorios de fijación. (material) | 0.962 | 149.32 | 143.65 |
| mo051 | h | Montador de cerramientos industriales. (mano de obra) | 0.218 | 60.70 | 13.23 |
| mo098 | h | Ayudante de montador de cerramientos industriales. (mano de obra) | 0.076 | 44.16 | 3.36 |
| % | % | Herramienta menor | 2 % | 160.24 | 3.20 |
|  |  | Costes directos |  |  | 163.44 |
