# Paneles de fibrocemento sin amianto, con aislamiento incorporado, para montaje de cobertura de tejas de concreto

- Propiedad del archivo: CYPE INGENIEROS, S.A.
- Formato: FIEBDC-3/2002
- Ámbito geográfico: Guatemala
- Divisa: GTQ
- Costes indirectos: 3.00 %
- Gastos generales: 13.00 %
- Beneficio industrial: 6.00 %
- IVA: 12.00 %

## Q Cubiertas

### QU Componentes de cubiertas inclinadas y curvas

#### QUH De tejas de concreto

**QUH011** m² Paneles de fibrocemento sin amianto, con aislamiento incorporado, para montaje de cobertura de tejas de concreto.
Paneles, formados por placa ondulada de fibrocemento sin amianto, color arcilla, en la cara exterior, núcleo aislante de espuma de poliuretano y acabado interior superficial de madera como barrera antivapor; de 2500 mm de longitud, 1100 mm de ancho y 54 mm de espesor, colocadas con un traslape de la placa superior de 200 mm y fijadas mecánicamente a cualquier tipo de correa estructural, para montaje de cobertura de teja de concreto de perfil árabe, en cubierta inclinada, con una pendiente mayor del 25%. Incluso accesorios de fijación de los paneles.
Criterio de valoración económica: El precio no incluye la cobertura de tejas.
Incluye: Replanteo. Corte de los paneles. Fijación de los paneles. Sellado de juntas.
Criterio de medición de proyecto: Superficie del faldón medida en verdadera magnitud, según documentación gráfica de Proyecto.
Criterio de medición de obra: Se medirá, en verdadera magnitud, la superficie realmente ejecutada según especificaciones de Proyecto.

| Código | Ud | Descripción | Rendimiento | Precio | Importe |
|---|---|---|---|---|---|
| mt13eur015g | Ud | Panel, formado por placa ondulada de fibrocemento sin amianto, color arcilla, en la cara exterior, núcleo aislante de espuma de poliuretano y acabado interior superficial de madera como barrera antivapor; de 2500 mm de longitud, 1100 mm de ancho y 54 mm de espesor. (material) | 0.435 | 893.14 | 388.52 |
| mt13eur100a | Ud | Kit de accesorios de fijación, para placas onduladas de fibrocemento sin amianto. (material) | 1.000 | 95.84 | 95.84 |
| mo051 | h | Montador de cerramientos industriales. (mano de obra) | 0.175 | 60.70 | 10.62 |
| mo098 | h | Ayudante de montador de cerramientos industriales. (mano de obra) | 0.175 | 44.16 | 7.73 |
| % | % | Herramienta menor | 2 % | 502.71 | 10.05 |
|  |  | Costes directos |  |  | 512.76 |
