# Piezas especiales para cubierta inclinada de tejas de concreto

- Propiedad del archivo: CYPE INGENIEROS, S.A.
- Formato: FIEBDC-3/2002
- Ámbito geográfico: Guatemala
- Divisa: GTQ
- Costes indirectos: 3.00 %
- Gastos generales: 13.00 %
- Beneficio industrial: 6.00 %
- IVA: 12.00 %

## Q Cubiertas

### QU Componentes de cubiertas inclinadas y curvas

#### QUH De tejas de concreto

**QUH032** Ud Piezas especiales para cubierta inclinada de tejas de concreto.
Caballete de concreto de 3 vías, color rojo, para tejas de concreto, recibido con mortero de cemento, confeccionado en obra, dosificación 1:6; para cubierta inclinada.
Incluye: Colocación de las tejas con mortero.
Criterio de medición de proyecto: Número de unidades previstas, según documentación gráfica de Proyecto.
Criterio de medición de obra: Se medirá el número de unidades realmente ejecutadas según especificaciones de Proyecto.

| Código | Ud | Descripción | Rendimiento | Precio | Importe |
|---|---|---|---|---|---|
| mt13thh019a | Ud | Caballete de concreto de 3 vías, color rojo, para tejas de concreto. (material) | 1.000 | 201.03 | 201.03 |
| mt08aaa010a | m³ | Agua. (material) | 0.006 | 11.92 | 0.07 |
| mt01arg005a | t | Arena de cantera, para mortero preparado en obra. (material) | 0.049 | 162.52 | 7.96 |
| mt08cem000q | kg | Cemento gris en sacos. (material) | 7.500 | 2.09 | 15.68 |
| mq06hor010 | h | Concretera mecánica eléctrica con una capacidad de amasado de 160 l. (maquinaria) | 0.021 | 24.91 | 0.52 |
| mo020 | h | Mampostero. (mano de obra) | 0.174 | 59.07 | 10.28 |
| mo113 | h | Peón mampostero. (mano de obra) | 0.174 | 42.54 | 7.40 |
| % | % | Herramienta menor | 2 % | 242.94 | 4.86 |
|  |  | Costes directos |  |  | 247.80 |
