# Punto singular para cubierta inclinada de zinc

- Propiedad del archivo: CYPE INGENIEROS, S.A.
- Formato: FIEBDC-3/2002
- Ámbito geográfico: Guatemala
- Divisa: GTQ
- Costes indirectos: 3.00 %
- Gastos generales: 13.00 %
- Beneficio industrial: 6.00 %
- IVA: 12.00 %

## Q Cubiertas

### QU Componentes de cubiertas inclinadas y curvas

#### QUZ De bandejas de zinc

**QUZ011** m Punto singular para cubierta inclinada de zinc.
Encuentro frontal de faldón con paramento vertical para cubierta inclinada con una pendiente mayor del 5%, con lámina plegada de zinc, de 0,8 mm de espesor, 25 cm de desarrollo y 8 pliegues. Incluso accesorios de fijación de las piezas a la cobertura y masilla de base neutra monocomponente, para sellado de juntas.
Incluye: Replanteo y colocación del remate. Fijación mecánica.
Criterio de medición de proyecto: Longitud medida según documentación gráfica de Proyecto, incrementada en 5 cm a cada lado.
Criterio de medición de obra: Se medirá la longitud realmente ejecutada según especificaciones de Proyecto, incluyendo las entregas en los apoyos.

| Código | Ud | Descripción | Rendimiento | Precio | Importe |
|---|---|---|---|---|---|
| mt13ccz030pc | m | Lámina plegada de zinc, de 0,8 mm de espesor, 25 cm de desarrollo y 8 pliegues, para encuentro frontal de faldón con paramento vertical. (material) | 1.000 | 76.77 | 76.77 |
| mt13ccg030d | Ud | Tornillo autorroscante de 6,5x130 mm de acero galvanizado, con arandela. (material) | 6.000 | 3.35 | 20.10 |
| mt21vva011 | l | Masilla de base neutra monocomponente, para sellado de juntas; para aplicar con pistola. (material) | 0.025 | 136.21 | 3.41 |
| mo051 | h | Montador de cerramientos industriales. (mano de obra) | 0.204 | 60.70 | 12.38 |
| mo098 | h | Ayudante de montador de cerramientos industriales. (mano de obra) | 0.102 | 44.16 | 4.50 |
| % | % | Herramienta menor | 2 % | 117.16 | 2.34 |
|  |  | Costes directos |  |  | 119.50 |
