# Peldaño de vidrio en escalera metálica

- Propiedad del archivo: CYPE INGENIEROS, S.A.
- Formato: FIEBDC-3/2002
- Ámbito geográfico: Guatemala
- Divisa: GTQ
- Costes indirectos: 3.00 %
- Gastos generales: 13.00 %
- Beneficio industrial: 6.00 %
- IVA: 12.00 %

## R Revestimientos y trasdosados

### RE Escaleras

#### REV De vidrio

**REV020** Ud Peldaño de vidrio en escalera metálica.
Peldaño de vidrio laminar de seguridad de 300x1000 mm y 6+10+10 mm de espesor, mateado tratado al ácido, con los cantos pulidos, con resistencia al deslizamiento alta, apoyado en bandas de caucho sintético EPDM, dispuestas sobre la estructura metálica de la escalera, y ajustado lateralmente con bandas del mismo material. Incluso silicona sintética incolora para sellado de juntas.
Criterio de valoración económica: El precio no incluye la estructura metálica.
Incluye: Colocación de las bandas de apoyo y de ajuste lateral, sobre la estructura soporte. Colocación de los peldaños. Sellado de juntas. Limpieza del tramo.
Criterio de medición de proyecto: Número de unidades previstas, según documentación gráfica de Proyecto.
Criterio de medición de obra: Se medirá el número de unidades realmente ejecutadas según especificaciones de Proyecto.

| Código | Ud | Descripción | Rendimiento | Precio | Importe |
|---|---|---|---|---|---|
| mt21vlp040Bb | Ud | Peldaño de vidrio laminar de seguridad, de 300x1000 mm y 6+10+10 mm de espesor, mateado tratado al ácido, compuesto por vidrio exterior templado de 6 mm de espesor, con resistencia al deslizamiento alta mediante la aplicación de un tratamiento antideslizante en su cara exterior, vidrio intermedio templado de 10 mm de espesor y vidrio interior templado de 10 mm de espesor, unidos mediante dos láminas incoloras de butiral de polivinilo, con los cantos pulidos. (material) | 1.000 | 489.01 | 489.01 |
| mt21vlp020b | m | Banda de caucho sintético EPDM de 25 mm de ancho y 5 mm de espesor, dureza Shore A aproximada de 60, para el ajuste lateral a la estructura soporte de las piezas de vidrio pisable, suministrada en rollos de 10 m de longitud. (material) | 0.300 | 53.98 | 16.19 |
| mt21vlp030a | m | Banda de caucho sintético EPDM de 45 mm de ancho y 5 mm de espesor, para el apoyo sobre la estructura soporte de las piezas de vidrio pisable, suministrada en rollos de 10 m de longitud. (material) | 0.300 | 86.76 | 26.03 |
| mt21vva015a | Ud | Cartucho de 310 ml de silicona neutra, incolora, dureza Shore A aproximada de 23, según ISO 868 y recuperación elástica >=80%, según ISO 7389. (material) | 0.050 | 55.63 | 2.78 |
| mt21vva021 | Ud | Material auxiliar para la colocación de vidrios. (material) | 1.000 | 12.15 | 12.15 |
| mo055 | h | Vidriero. (mano de obra) | 0.272 | 62.86 | 17.10 |
| mo110 | h | Ayudante de vidriero. (mano de obra) | 0.272 | 46.95 | 12.77 |
| % | % | Herramienta menor | 2 % | 576.03 | 11.52 |
|  |  | Costes directos |  |  | 587.55 |
