# Piso continuo interior decorativo de mosaico granítico "in situ", con mortero a base de resina epoxi

- Propiedad del archivo: CYPE INGENIEROS, S.A.
- Formato: FIEBDC-3/2002
- Ámbito geográfico: Guatemala
- Divisa: GTQ
- Costes indirectos: 3.00 %
- Gastos generales: 13.00 %
- Beneficio industrial: 6.00 %
- IVA: 12.00 %

## R Revestimientos y trasdosados

### RS Pisos

#### RSC De mosaico granítico

**RSC100** m² Piso continuo interior decorativo de mosaico granítico "in situ", con mortero a base de resina epoxi.
Piso continuo interior decorativo de mosaico granítico "in situ", de 8 mm de espesor, resistencia al deslizamiento media, realizado sobre superficie soporte de mortero de cemento o de concreto. IMPRIMACIÓN: imprimación epoxi de dos componentes, sin disolventes, aplicada con rodillo, 0,5 kg/m². CAPA DE MORTERO: mortero epoxi de dos componentes, a base de resinas epoxi, cargas minerales y agregado de mármol, de granulometría comprendida entre 3 y 8 mm, aplicado con llana, 31,75 kg/m². CAPA DE SELLADO: sellador, a base de polímeros elastoméricos, transparente, aplicado con abrillantadora, 0,15 l/m².
Criterio de valoración económica: El precio no incluye la superficie soporte ni la ejecución de las juntas.
Incluye: Replanteo y marcado de niveles. Aplicación de la capa de imprimación. Preparación del mortero. Fundido y extendido de la capa de mortero. Desbastado o rebaje. Planificado o pulido basto. Afinado. Lavado del piso. Aplicación de la capa de sellado. Limpieza final de la superficie acabada.
Criterio de medición de proyecto: Superficie medida en proyección horizontal, según documentación gráfica de Proyecto.
Criterio de medición de obra: Se medirá, en proyección horizontal, la superficie realmente ejecutada según especificaciones de Proyecto.

| Código | Ud | Descripción | Rendimiento | Precio | Importe |
|---|---|---|---|---|---|
| mt28mct010a | kg | Imprimación epoxi de dos componentes, sin disolventes, para mejorar la adherencia de los soportes de mortero de cemento y de concreto, para aplicar con rodillo. (material) | 0.500 | 136.20 | 68.10 |
| mt28mct020a | kg | Mortero epoxi de dos componentes, a base de resinas epoxi, cargas minerales y agregado de mármol, de granulometría comprendida entre 3 y 8 mm, para pisos continuos de mosaico granítico "in situ", para aplicar con llana. (material) | 31.750 | 34.47 | 1094.42 |
| mt28mct040a | l | Sellador, a base de polímeros elastoméricos, transparente, con resistencia al deslizamiento media, para pisos continuos de mosaico granítico "in situ", para aplicar con abrillantadora. (material) | 0.150 | 356.63 | 53.49 |
| mq08war151 | h | Pulidora de alta velocidad para pisos de mosaico granítico "in situ", compuesta por platos giratorios a los que se acoplan una serie de muelas abrasivas diamantadas. (maquinaria) | 0.400 | 30.29 | 12.12 |
| mq08war156 | h | Abrillantadora de alta velocidad para pisos de mosaico granítico "in situ", con plato de esponja sintética. (maquinaria) | 0.300 | 54.74 | 16.42 |
| op00lij010 |  | Lijadora-pulidora. | 1.000 | 0.00 | 0.00 |
| mo020 | h | Mampostero. (mano de obra) | 0.762 | 64.87 | 49.43 |
| mo113 | h | Peón mampostero. (mano de obra) | 0.435 | 46.72 | 20.32 |
| mo037 | h | Pulidor de pisos de pisos. (mano de obra) | 0.435 | 64.87 | 28.22 |
| mo075 | h | Ayudante de pulidor de pisos de pisos. (mano de obra) | 0.327 | 48.49 | 15.86 |
| % | % | Herramienta menor | 2 % | 1358.38 | 27.17 |
|  |  | Costes directos |  |  | 1385.55 |
