# Zócalo de PVC para piso textil

- Propiedad del archivo: CYPE INGENIEROS, S.A.
- Formato: FIEBDC-3/2002
- Ámbito geográfico: Guatemala
- Divisa: GTQ
- Costes indirectos: 3.00 %
- Gastos generales: 13.00 %
- Beneficio industrial: 6.00 %
- IVA: 12.00 %

## R Revestimientos y trasdosados

### RS Pisos

#### RST Textiles (moquetas)

**RST100** m Zócalo de PVC para piso textil.
Zócalo de PVC para revestir, de 50 mm de altura, color a elegir, con cinta adhesiva. Colocación en obra: con adhesivo.
Incluye: Limpieza y preparación de la superficie soporte. Replanteo. Corte, colocación y fijación del zócalo.
Criterio de medición de proyecto: Longitud medida según documentación gráfica de Proyecto, sin incluir huecos de puertas. No se ha incrementado la cantidad de trabajo por roturas y recortes, ya que en la descomposición se ha considerado un 5% más de piezas.
Criterio de medición de obra: Se medirá la longitud realmente ejecutada según especificaciones de Proyecto.

| Código | Ud | Descripción | Rendimiento | Precio | Importe |
|---|---|---|---|---|---|
| mt18dww010a | kg | Adhesivo de contacto a base de resina acrílica en dispersión acuosa, para piso de goma, caucho, linóleo, PVC, moqueta y textil. (material) | 0.050 | 44.53 | 2.23 |
| mt18rpv060a | m | Zócalo de PVC para revestir, de 50 mm de altura, color a elegir, con cinta adhesiva, suministrado en tramos de 2,5 m de longitud. (material) | 1.050 | 11.09 | 11.64 |
| mo027 | h | Instalador de moquetas y revestimientos textiles. (mano de obra) | 0.054 | 59.07 | 3.19 |
| % | % | Herramienta menor | 2 % | 17.06 | 0.34 |
|  |  | Costes directos |  |  | 17.40 |
