# Trampilla para cielo falso continuo de placas de yeso laminado. Sistema "PLACO"

- Propiedad del archivo: CYPE INGENIEROS, S.A.
- Formato: FIEBDC-3/2002
- Ámbito geográfico: Guatemala
- Divisa: GTQ
- Costes indirectos: 3.00 %
- Gastos generales: 13.00 %
- Beneficio industrial: 6.00 %
- IVA: 12.00 %

## R Revestimientos y trasdosados

### RT Cielos falsos en interiores

#### RTC Continuos, de placas de yeso laminado

**RTC019** Ud Trampilla para cielo falso continuo de placas de yeso laminado. Sistema "PLACO".
Trampilla de registro, Alutramp "PLACO", de 400x400 mm, formada por marco de aluminio y puerta de placa de yeso laminado con baja absorción superficial de agua, Placomarine PPM 13, para cielo falso continuo de placas de yeso laminado. Incluso accesorios de montaje.
Incluye: Marcado y corte de la placa de yeso laminado. Colocación del marco. Colocación y atornillado de la puerta. Resolución de encuentros y puntos singulares.
Criterio de medición de proyecto: Número de unidades previstas, según documentación gráfica de Proyecto.
Criterio de medición de obra: Se medirá el número de unidades realmente colocadas según especificaciones de Proyecto.

| Código | Ud | Descripción | Rendimiento | Precio | Importe |
|---|---|---|---|---|---|
| mt12plk070a | Ud | Trampilla de registro, Alutramp "PLACO", de 400x400 mm, formada por marco de aluminio y puerta de placa de yeso laminado con baja absorción superficial de agua, Placomarine PPM 13. (material) | 1.000 | 260.89 | 260.89 |
| op00fre010 |  | Fresadora. | 0.100 | 0.00 | 0.00 |
| op00ato010 |  | Atornillador. | 0.050 | 0.00 | 0.00 |
| mo015 | h | Instalador de cielos falsos. (mano de obra) | 0.435 | 60.70 | 26.40 |
| mo082 | h | Ayudante instalador de cielos falsos. (mano de obra) | 0.218 | 44.16 | 9.63 |
| % | % | Herramienta menor | 2 % | 296.92 | 5.94 |
|  |  | Costes directos |  |  | 302.86 |
