# Tina de acero

- Propiedad del archivo: CYPE INGENIEROS, S.A.
- Formato: FIEBDC-3/2002
- Ámbito geográfico: Guatemala
- Divisa: GTQ
- Costes indirectos: 3.00 %
- Gastos generales: 13.00 %
- Beneficio industrial: 6.00 %
- IVA: 12.00 %

## S Señalización y equipamiento

### SA Artefactos sanitarios

#### SAB Tinas

**SAB015** Ud Tina de acero.
Tina de acero, gama básica, color blanco, de 140x70 cm, sin asas. Incluso silicona para sellado de juntas.
Criterio de valoración económica: El precio no incluye la grifería.
Incluye: Replanteo. Colocación y fijación del aparato. Montaje del desagüe. Conexión a la red de evacuación. Comprobación de su correcto funcionamiento. Sellado de juntas.
Criterio de medición de proyecto: Número de unidades previstas, según documentación gráfica de Proyecto.
Criterio de medición de obra: Se medirá el número de unidades realmente colocadas según especificaciones de Proyecto.

| Código | Ud | Descripción | Rendimiento | Precio | Importe |
|---|---|---|---|---|---|
| mt30bcs010a | Ud | Tina de acero, gama básica, color blanco, de 140x70 cm, fondo antideslizante, sin asas. (material) | 1.000 | 1279.33 | 1279.33 |
| mt30dba020 | Ud | Desagüe automático de latón-cobre para tina, acabado cromado. (material) | 1.000 | 1399.01 | 1399.01 |
| mt30www005 | Ud | Cartucho de 300 ml de silicona ácida monocomponente, fungicida, para sellado de juntas en ambientes húmedos. (material) | 0.036 | 83.22 | 3.00 |
| mo008 | h | Plomero. (mano de obra) | 1.306 | 60.70 | 79.27 |
| % | % | Herramienta menor | 2 % | 2760.61 | 55.21 |
|  |  | Costes directos |  |  | 2815.82 |
