# Plato de ducha acrílico

- Propiedad del archivo: CYPE INGENIEROS, S.A.
- Formato: FIEBDC-3/2002
- Ámbito geográfico: Guatemala
- Divisa: GTQ
- Costes indirectos: 3.00 %
- Gastos generales: 13.00 %
- Beneficio industrial: 6.00 %
- IVA: 12.00 %

## S Señalización y equipamiento

### SA Artefactos sanitarios

#### SAD Duchas

**SAD005** Ud Plato de ducha acrílico.
Plato de ducha acrílico, gama alta, color blanco, de 90x90 angular cm, con juego de desagüe, y sifón. Incluso silicona para sellado de juntas.
Criterio de valoración económica: El precio no incluye la grifería.
Incluye: Replanteo. Colocación y fijación del aparato. Montaje del desagüe. Conexión a la red de evacuación. Comprobación de su correcto funcionamiento. Sellado de juntas.
Criterio de medición de proyecto: Número de unidades previstas, según documentación gráfica de Proyecto.
Criterio de medición de obra: Se medirá el número de unidades realmente colocadas según especificaciones de Proyecto.

| Código | Ud | Descripción | Rendimiento | Precio | Importe |
|---|---|---|---|---|---|
| mt30pas030c | Ud | Plato de ducha acrílico, gama alta, color blanco, de 90x90 angular cm, con juego de desagüe. (material) | 1.000 | 3495.92 | 3495.92 |
| mt30dpd020 | Ud | Válvula sifónica para plato de ducha, con rejilla de acero. (material) | 1.000 | 75.45 | 75.45 |
| mt30www005 | Ud | Cartucho de 300 ml de silicona ácida monocomponente, fungicida, para sellado de juntas en ambientes húmedos. (material) | 0.036 | 83.22 | 3.00 |
| mo008 | h | Plomero. (mano de obra) | 1.197 | 60.70 | 72.66 |
| % | % | Herramienta menor | 2 % | 3647.03 | 72.94 |
|  |  | Costes directos |  |  | 3719.97 |
