# Fluxor empotrado para inodoro de suelo

- Propiedad del archivo: CYPE INGENIEROS, S.A.
- Formato: FIEBDC-3/2002
- Ámbito geográfico: Guatemala
- Divisa: GTQ
- Costes indirectos: 3.00 %
- Gastos generales: 13.00 %
- Beneficio industrial: 6.00 %
- IVA: 12.00 %

## S Señalización y equipamiento

### SA Artefactos sanitarios

#### SAI Inodoros

**SAI150** Ud Fluxor empotrado para inodoro de suelo.
Fluxor empotrable para inodoro, de 3/4", de descarga única ajustable entre 6 y 9 litros, presión mínima 1,2 bar, presión máxima 5 bar, bajo nivel de ruido, con caja empotrable de 200x95x200 mm y tubo de descarga de altura ajustable, y pulsador antivandálico para accionamiento de fluxor, de acero inoxidable, de descarga única, de 156x197x19 mm, con marco de fijación. Instalación empotrada en muro de mampostería.
Incluye: Replanteo. Colocación y fijación. Conexión a la red de agua fría. Montaje de accesorios y complementos. Comprobación de su correcto funcionamiento.
Criterio de medición de proyecto: Número de unidades previstas, según documentación gráfica de Proyecto.
Criterio de medición de obra: Se medirá el número de unidades realmente colocadas según especificaciones de Proyecto.

| Código | Ud | Descripción | Rendimiento | Precio | Importe |
|---|---|---|---|---|---|
| mt31gro450a | Ud | Fluxor empotrable para inodoro, de 3/4", de descarga única ajustable entre 6 y 9 litros, presión mínima 1,2 bar, presión máxima 5 bar, bajo nivel de ruido, con caja empotrable de 200x95x200 mm y tubo de descarga de altura ajustable, incluso elementos de conexión y una llave de paso. (material) | 1.000 | 3108.07 | 3108.07 |
| mt30gro145a | Ud | Pulsador antivandálico para accionamiento de fluxor, de acero inoxidable, de descarga única, de 156x197x19 mm, con marco de fijación, incluso elementos de fijación. (material) | 1.000 | 1640.30 | 1640.30 |
| op00tal010 |  | Taladro. | 1.000 | 0.00 | 0.00 |
| op00ato010 |  | Atornillador. | 1.000 | 0.00 | 0.00 |
| mo008 | h | Plomero. (mano de obra) | 1.088 | 66.67 | 72.54 |
| % | % | Herramienta menor | 2 % | 4820.91 | 96.42 |
|  |  | Costes directos |  |  | 4917.33 |
