# Mueble base para lavamanos

- Propiedad del archivo: CYPE INGENIEROS, S.A.
- Formato: FIEBDC-3/2002
- Ámbito geográfico: Guatemala
- Divisa: GTQ
- Costes indirectos: 3.00 %
- Gastos generales: 13.00 %
- Beneficio industrial: 6.00 %
- IVA: 12.00 %

## S Señalización y equipamiento

### SM Baños

#### SMN Muebles

**SMN010** Ud Mueble base para lavamanos.
Mueble de baño (módulo base), para lavamanos de empotrar en encimera, de madera natural de cerezo, de 600 mm de ancho. Incluso elementos de fijación. Totalmente montado.
Incluye: Replanteo del emplazamiento y marcado de los puntos de fijación. Montaje del mueble.
Criterio de medición de proyecto: Número de unidades previstas, según documentación gráfica de Proyecto.
Criterio de medición de obra: Se medirá el número de unidades realmente colocadas según especificaciones de Proyecto.

| Código | Ud | Descripción | Rendimiento | Precio | Importe |
|---|---|---|---|---|---|
| mt31mes010aa | Ud | Mueble de baño (módulo base), para lavamanos de empotrar en encimera, de madera natural de cerezo, de 600 mm de ancho. (material) | 1.000 | 14692.97 | 14692.97 |
| op00ato010 |  | Atornillador. | 1.000 | 0.00 | 0.00 |
| mo011 | h | Montador. (mano de obra) | 0.552 | 60.70 | 33.51 |
| mo080 | h | Ayudante de montador. (mano de obra) | 0.552 | 44.16 | 24.38 |
| % | % | Herramienta menor | 2 % | 14750.86 | 295.02 |
|  |  | Costes directos |  |  | 15045.88 |
