# Canaleta de drenaje de polipropileno

- Propiedad del archivo: CYPE INGENIEROS, S.A.
- Formato: FIEBDC-3/2002
- Ámbito geográfico: Guatemala
- Divisa: GTQ
- Costes indirectos: 3.00 %
- Gastos generales: 13.00 %
- Beneficio industrial: 6.00 %
- IVA: 12.00 %

## U Urbanización interior de la parcela

### UA Alcantarillado

#### UAI Sumideros e imbornales urbanos

**UAI011** m Canaleta de drenaje de polipropileno.
Canaleta prefabricada de polipropileno, en tramos de 1000 mm de longitud, 130 mm de ancho y 60 mm de altura, con rejilla perforada de acero inoxidable carga de rotura 15 kN y, sobre solera de concreto masivo f'c=210 kg/cm² (3000 psi), clase de exposición F0 S0 P0 C0, tamaño máximo del agregado 19 mm (3/4"), consistencia blanda de 10 cm de espesor. Incluso piezas especiales y sifón en línea registrable.
Criterio de valoración económica: El precio no incluye la excavación ni el relleno del trasdós.
Incluye: Replanteo del recorrido de la canaleta de drenaje. Fundido y compactación del concreto en formación de solera. Colocación de la canaleta de drenaje sobre la base de concreto. Montaje de los accesorios en la canaleta de drenaje. Ejecución de taladros para el conexionado de la tubería a la canaleta de drenaje. Empalme y rejuntado de la tubería a la canaleta de drenaje. Colocación del sifón en línea. Comprobación de su correcto funcionamiento.
Criterio de medición de proyecto: Longitud medida en proyección horizontal, según documentación gráfica de Proyecto.
Criterio de medición de obra: Se medirá, en proyección horizontal, la longitud realmente ejecutada según especificaciones de Proyecto.

| Código | Ud | Descripción | Rendimiento | Precio | Importe |
|---|---|---|---|---|---|
| mt10hmf050Gde | m³ | Concreto masivo f'c=210 kg/cm² (3000 psi), clase de exposición F0 S0 P0 C0, tamaño máximo del agregado 19 mm (3/4"), consistencia blanda, premezclado, según ACI 318. (material) | 0.043 | 1323.07 | 56.89 |
| mt11cap010jb | m | Canaleta prefabricada de polipropileno, en tramos de 1000 mm de longitud, 130 mm de ancho y 60 mm de altura, con rejilla perforada de acero inoxidable carga de rotura 15 kN, incluso piezas especiales. (material) | 1.000 | 990.84 | 990.84 |
| mt11pvj020b | Ud | Sifón en línea de PVC, "JIMTEN", color gris, registrable, con unión macho/hembra, de 110 mm de diámetro. (material) | 0.200 | 625.16 | 125.03 |
| au00auh020 |  | Canaleta para fundido del concreto. | 1.000 | 0.00 | 0.00 |
| au00auh040 |  | Vibrador de concreto, eléctrico. | 1.000 | 0.00 | 0.00 |
| mo041 | h | Mampostero de obra civil. (mano de obra) | 0.435 | 59.07 | 25.70 |
| mo087 | h | Ayudante de mampostero de obra civil. (mano de obra) | 0.218 | 44.16 | 9.63 |
| % | % | Herramienta menor | 2 % | 1208.09 | 24.16 |
|  |  | Costes directos |  |  | 1232.25 |
