# Marquesina fotovoltaica para cobertura de vehículos, en estacionamiento exterior

- Propiedad del archivo: CYPE INGENIEROS, S.A.
- Formato: FIEBDC-3/2002
- Ámbito geográfico: Guatemala
- Divisa: GTQ
- Costes indirectos: 3.00 %
- Gastos generales: 13.00 %
- Beneficio industrial: 6.00 %
- IVA: 12.00 %

## U Urbanización interior de la parcela

### UC Estacionamientos

#### UCF Cubiertas fotovoltaicas

**UCF015** Ud Marquesina fotovoltaica para cobertura de vehículos, en estacionamiento exterior.
Marquesina fotovoltaica para cobertura de vehículos, en estacionamiento exterior, de 12x5 m y 10,44 kW de potencia total instalada, compuesta de kit de estructura, de acero galvanizado formado por columnas, vigas y correas, con uniones atornilladas en obra, de 2,5 m de altura libre en la parte baja, con un ángulo de inclinación de 11° y 6 m de distancia entre centros de columnas y cubierta de 36 módulo solar fotovoltaico de células de silicio policristalino, potencia máxima (Wp) 290 W, tensión a máxima potencia (Vmp) 32,88 V, intensidad a máxima potencia (Imp) 8,82 A, tensión en circuito abierto (Voc) 40,1 V, intensidad de cortocircuito (Isc) 9,27 A, eficiencia 17,45%, 120 células de 156x78 mm, vidrio exterior templado de 4 mm de espesor, capa adhesiva de etilvinilacetato (EVA), capa posterior de polifluoruro de vinilo, poliéster y polifluoruro de vinilo (TPT), marco de aluminio anodizado, temperatura de trabajo -40°C hasta 85°C, dimensiones 1675x992x35 mm, resistencia a la carga del viento 245 kg/m², resistencia a la carga de la nieve 551 kg/m², peso 18,48 kg, con caja de conexiones con diodos, cables y conectores. Incluso accesorios, tornillería, elementos de anclaje y material de conexionado eléctrico.
Criterio de valoración económica: El precio no incluye la excavación de la cimentación ni la formación de la cimentación.
Incluye: Replanteo y marcado de ejes de columnas. Montaje de la estructura metálica. Aplomado. Colocación y fijación de los módulos solares fotovoltaicos. Conexionado y comprobación de su correcto funcionamiento.
Criterio de medición de proyecto: Número de unidades previstas, según documentación gráfica de Proyecto.
Criterio de medición de obra: Se medirá el número de unidades realmente ejecutadas según especificaciones de Proyecto.

| Código | Ud | Descripción | Rendimiento | Precio | Importe |
|---|---|---|---|---|---|
| mt07mag010b | Ud | Kit de estructura, de acero galvanizado formado por columnas, vigas y correas, con uniones atornilladas en obra, de 2,5 m de altura libre en la parte baja, con un ángulo de inclinación de 11° y 6 m de distancia entre centros de columnas, para la formación de marquesina a un agua de 12x5 m, con accesorios, tornillería y elementos de anclaje. (material) | 1.000 | 20272.42 | 20272.42 |
| mt35sol045aqB | Ud | Módulo solar fotovoltaico de células de silicio policristalino, potencia máxima (Wp) 290 W, tensión a máxima potencia (Vmp) 32,88 V, intensidad a máxima potencia (Imp) 8,82 A, tensión en circuito abierto (Voc) 40,1 V, intensidad de cortocircuito (Isc) 9,27 A, eficiencia 17,45%, 120 células de 156x78 mm, vidrio exterior templado de 4 mm de espesor, capa adhesiva de etilvinilacetato (EVA), capa posterior de polifluoruro de vinilo, poliéster y polifluoruro de vinilo (TPT), marco de aluminio anodizado, temperatura de trabajo -40°C hasta 85°C, dimensiones 1675x992x35 mm, resistencia a la carga del viento 245 kg/m², resistencia a la carga de la nieve 551 kg/m², peso 18,48 kg, con caja de conexiones con diodos, cables y conectores. (material) | 36.000 | 1248.54 | 44947.44 |
| mo047 | h | Montador de estructura metálica. (mano de obra) | 5.442 | 61.47 | 334.52 |
| mo094 | h | Ayudante de montador de estructura metálica. (mano de obra) | 5.442 | 45.92 | 249.90 |
| mo003 | h | Electricista. (mano de obra) | 13.518 | 60.70 | 820.54 |
| mo102 | h | Ayudante de electricista. (mano de obra) | 13.518 | 44.07 | 595.74 |
| % | % | Herramienta menor | 4 % | 67220.56 | 2688.82 |
|  |  | Costes directos |  |  | 69909.38 |
