# Bañador de pared

- Propiedad del archivo: CYPE INGENIEROS, S.A.
- Formato: FIEBDC-3/2002
- Ámbito geográfico: Guatemala
- Divisa: GTQ
- Costes indirectos: 3.00 %
- Gastos generales: 13.00 %
- Beneficio industrial: 6.00 %
- IVA: 12.00 %

## U Urbanización interior de la parcela

### UI Iluminación exterior

#### UID Bañadores de pared

**UID010** Ud Bañador de pared.
Bañador de pared formado por luminaria orientable, de 280x60x530 mm, de 64,9 W, alimentación a 220/240 V y 50-60 Hz, con lámpara LED no reemplazable, temperatura de color 3000 K, con cuerpo de aluminio inyectado, acabado lacado, color negro acabado texturizado con cierre de vidrio templado, haz de luz intensivo asimétrico y rótula de acero inoxidable para ángulos de entre 90° y -30° con el plano horizontal, índice de reproducción cromática mayor de 80, flujo luminoso 7687 lúmenes, grados de protección IP66 e IK07, y aislamiento clase I.
Incluye: Replanteo. Montaje, conexionado y comprobación de su correcto funcionamiento.
Criterio de medición de proyecto: Número de unidades previstas, según documentación gráfica de Proyecto.
Criterio de medición de obra: Se medirá el número de unidades realmente ejecutadas según especificaciones de Proyecto.

| Código | Ud | Descripción | Rendimiento | Precio | Importe |
|---|---|---|---|---|---|
| mt34dlg010kc | Ud | Luminaria orientable, de 280x60x530 mm, de 64,9 W, alimentación a 220/240 V y 50-60 Hz, con lámpara LED no reemplazable, temperatura de color 3000 K, con cuerpo de aluminio inyectado, acabado lacado, color negro acabado texturizado con cierre de vidrio templado, haz de luz intensivo asimétrico y rótula de acero inoxidable para ángulos de entre 90° y -30° con el plano horizontal, índice de reproducción cromática mayor de 80, flujo luminoso 7687 lúmenes, grados de protección IP66 e IK07, y aislamiento clase I. (material) | 1.000 | 6583.92 | 6583.92 |
| mo003 | h | Electricista. (mano de obra) | 0.327 | 60.70 | 19.85 |
| mo102 | h | Ayudante de electricista. (mano de obra) | 0.327 | 44.07 | 14.41 |
| % | % | Herramienta menor | 2 % | 6618.18 | 132.36 |
|  |  | Costes directos |  |  | 6750.54 |
