# Luminaria de farola para alumbrado de zonas peatonales

- Propiedad del archivo: CYPE INGENIEROS, S.A.
- Formato: FIEBDC-3/2002
- Ámbito geográfico: Guatemala
- Divisa: GTQ
- Costes indirectos: 3.00 %
- Gastos generales: 13.00 %
- Beneficio industrial: 6.00 %
- IVA: 12.00 %

## U Urbanización interior de la parcela

### UI Iluminación exterior

#### UII Alumbrado de zonas peatonales y jardín

**UII030** Ud Luminaria de farola para alumbrado de zonas peatonales.
Luminaria de fundición de aluminio, acabado lacado de color negro, regulable, de 50 W, factor de potencia mayor de 0,95, de 438x438x793 mm, con 16 LED SMD 5050, temperatura de color 3000 K, índice de reproducción cromática mayor de 80, índice de deslumbramiento unificado menor de 12, flujo luminoso 5760 lúmenes, con grados de protección IP66 e IK08.
Incluye: Replanteo. Montaje, conexionado y comprobación de su correcto funcionamiento.
Criterio de medición de proyecto: Número de unidades previstas, según documentación gráfica de Proyecto.
Criterio de medición de obra: Se medirá el número de unidades realmente ejecutadas según especificaciones de Proyecto.

| Código | Ud | Descripción | Rendimiento | Precio | Importe |
|---|---|---|---|---|---|
| mt34ena470nf | Ud | Luminaria de fundición de aluminio, acabado lacado de color negro, regulable, de 50 W, factor de potencia mayor de 0,95, de 438x438x793 mm, con 16 LED SMD 5050, temperatura de color 3000 K, índice de reproducción cromática mayor de 80, índice de deslumbramiento unificado menor de 12, flujo luminoso 5760 lúmenes, con grados de protección IP66 e IK08, para fijar en soporte. (material) | 1.000 | 4383.99 | 4383.99 |
| mq07cce010a | h | Camión con cesta elevadora de brazo articulado de 16 m de altura máxima de trabajo y 260 kg de carga máxima. (maquinaria) | 0.700 | 153.51 | 107.46 |
| mo003 | h | Electricista. (mano de obra) | 0.762 | 60.70 | 46.25 |
| mo102 | h | Ayudante de electricista. (mano de obra) | 0.762 | 44.07 | 33.58 |
| % | % | Herramienta menor | 2 % | 4571.28 | 91.43 |
|  |  | Costes directos |  |  | 4662.71 |
