# Perímetro para piso absorbedor de impactos, de baldosas de caucho

- Propiedad del archivo: CYPE INGENIEROS, S.A.
- Formato: FIEBDC-3/2002
- Ámbito geográfico: Guatemala
- Divisa: GTQ
- Costes indirectos: 3.00 %
- Gastos generales: 13.00 %
- Beneficio industrial: 6.00 %
- IVA: 12.00 %

## U Urbanización interior de la parcela

### UM Equipamiento urbano

#### UMR Pisos absorbedores de impactos

**UMR031** m Perímetro para piso absorbedor de impactos, de baldosas de caucho.
Perímetro para piso absorbedor de impactos, formado por baldosas de caucho reciclado SBR, con borde biselado, color ocre, de 1000x250x60 mm, recibidas con adhesivo especial de poliuretano bicomponente.
Criterio de valoración económica: El precio no incluye la superficie base.
Incluye: Replanteo. Corte de las piezas. Aplicación del adhesivo. Colocación de las baldosas de caucho. Limpieza final.
Criterio de medición de proyecto: Longitud medida según documentación gráfica de Proyecto.
Criterio de medición de obra: Se medirá la longitud realmente ejecutada según especificaciones de Proyecto.

| Código | Ud | Descripción | Rendimiento | Precio | Importe |
|---|---|---|---|---|---|
| mt47adc110a | kg | Adhesivo especial de poliuretano bicomponente. (material) | 0.200 | 44.35 | 8.87 |
| mt47adc412ce | m | Baldosa de caucho reciclado SBR, con borde biselado, color ocre, de 1000x250x60 mm, con aglomerantes de poliuretano. (material) | 1.050 | 145.16 | 152.42 |
| mo041 | h | Mampostero de obra civil. (mano de obra) | 0.087 | 59.07 | 5.14 |
| mo087 | h | Ayudante de mampostero de obra civil. (mano de obra) | 0.087 | 44.16 | 3.84 |
| % | % | Herramienta menor | 2 % | 170.27 | 3.41 |
|  |  | Costes directos |  |  | 173.68 |
