# Vallado de parcela, de tela metálica de alambre ondulado

- Propiedad del archivo: CYPE INGENIEROS, S.A.
- Formato: FIEBDC-3/2002
- Ámbito geográfico: Guatemala
- Divisa: GTQ
- Costes indirectos: 3.00 %
- Gastos generales: 13.00 %
- Beneficio industrial: 6.00 %
- IVA: 12.00 %

## U Urbanización interior de la parcela

### UV Cerramientos exteriores

#### UVS Telas metálicas onduladas

**UVS010** m Vallado de parcela, de tela metálica de alambre ondulado.
Vallado de parcela formado por tela metálica de alambre ondulado diagonal, de 10 mm de paso de malla y 1,3 mm de diámetro, acabado galvanizado y postes de acero galvanizado de 48 mm de diámetro y 1,3 m de altura, empotrados en dados de concreto. Incluso accesorios para la fijación de la tela metálica a los postes metálicos.
Criterio de valoración económica: El precio no incluye la excavación.
Incluye: Replanteo. Colocación de los postes en los pozos. Fundido del concreto. Aplomado y alineación de los postes y tornapuntas. Colocación de la malla.
Criterio de medición de proyecto: Longitud medida según documentación gráfica de Proyecto, deduciendo los huecos de longitud mayor de 1 m.
Criterio de medición de obra: Se medirá la longitud realmente ejecutada según especificaciones de Proyecto, deduciendo los huecos de longitud mayor de 1 m.

| Código | Ud | Descripción | Rendimiento | Precio | Importe |
|---|---|---|---|---|---|
| mt52vst030n | Ud | Poste interior de refuerzo de tubo de acero galvanizado, de 48 mm de diámetro y 1,5 mm de espesor, de 1,3 m de altura, para tela metálica de alambre ondulado de 1 m de altura, con dos tornapuntas de refuerzo. (material) | 0.030 | 134.00 | 4.02 |
| mt52vst030b | Ud | Poste intermedio de tubo de acero galvanizado, de 48 mm de diámetro y 1,5 mm de espesor, de 1,3 m de altura, para tela metálica de alambre ondulado de 1 m de altura. (material) | 0.300 | 44.73 | 13.42 |
| mt52vst030L | Ud | Poste en escuadra de tubo de acero galvanizado, de 48 mm de diámetro y 1,5 mm de espesor, de 1,3 m de altura, para tela metálica de alambre ondulado de 1 m de altura, con dos tornapuntas de refuerzo. (material) | 0.080 | 134.00 | 10.72 |
| mt52vst030z | Ud | Poste extremo de tubo de acero galvanizado, de 48 mm de diámetro y 1,5 mm de espesor, de 1,3 m de altura, para tela metálica de alambre ondulado de 1 m de altura, con un tornapuntas de refuerzo. (material) | 0.080 | 96.32 | 7.71 |
| mt52vao010aa | m² | Tela metálica de alambre ondulado diagonal, de 10 mm de paso de malla y 1,3 mm de diámetro, acabado galvanizado. (material) | 1.020 | 132.41 | 135.06 |
| mt52vpm056 | Ud | Accesorios para la fijación de la tela metálica a los postes metálicos. (material) | 1.000 | 10.14 | 10.14 |
| mt10hmf050Gde | m³ | Concreto masivo f'c=210 kg/cm² (3000 psi), clase de exposición F0 S0 P0 C0, tamaño máximo del agregado 19 mm (3/4"), consistencia blanda, premezclado, según ACI 318. (material) | 0.015 | 1330.47 | 19.96 |
| op00tal010 |  | Taladro. | 1.000 | 0.00 | 0.00 |
| op00ato010 |  | Atornillador. | 1.000 | 0.00 | 0.00 |
| au00auh040 |  | Vibrador de concreto, eléctrico. | 1.000 | 0.00 | 0.00 |
| mo087 | h | Ayudante de mampostero de obra civil. (mano de obra) | 0.163 | 48.49 | 7.90 |
| mo011 | h | Montador. (mano de obra) | 0.109 | 66.67 | 7.27 |
| mo080 | h | Ayudante de montador. (mano de obra) | 0.109 | 48.49 | 5.29 |
| % | % | Herramienta menor | 3 % | 221.49 | 6.64 |
|  |  | Costes directos |  |  | 228.13 |
