# Prueba de servicio final de la red interior de evacuación

- Propiedad del archivo: CYPE INGENIEROS, S.A.
- Formato: FIEBDC-3/2002
- Ámbito geográfico: Guatemala
- Divisa: GTQ
- Costes indirectos: 3.00 %
- Gastos generales: 13.00 %
- Beneficio industrial: 6.00 %
- IVA: 12.00 %

## X Control de calidad y pruebas

### XR Pruebas de servicio

#### XRI Instalaciones

**XRI120** Ud Prueba de servicio final de la red interior de evacuación.
Prueba de servicio final a realizar por laboratorio acreditado en el área técnica correspondiente, para comprobar el correcto funcionamiento de la red interior de evacuación de aguas pluviales encargada de evacuar la zona de la cubierta que se ha probado por inundación, retirando los cierres de los rebosaderos y utilizando limitadores de caudal para evitar posibles daños en la red. Incluso desplazamiento a obra e informe de resultados.
Incluye: Desplazamiento a obra. Realización de la prueba. Redacción de informe del resultado de la prueba realizada.
Criterio de medición de proyecto: Prueba a realizar, según documentación del Plan de control de calidad.
Criterio de medición de obra: Se medirá el número de pruebas realizadas por laboratorio acreditado según especificaciones de Proyecto.

| Código | Ud | Descripción | Rendimiento | Precio | Importe |
|---|---|---|---|---|---|
| mt49prs080b | Ud | Prueba de servicio final para comprobar el correcto funcionamiento de la red interior de evacuación de aguas pluviales, incluso desplazamiento a obra e informe de resultados. (material) | 1.000 | 1077.53 | 1077.53 |
| % | % | Herramienta menor | 2 % | 1077.53 | 21.55 |
|  |  | Costes directos |  |  | 1099.08 |
