# Sumidero sifónico

- Propiedad del archivo: CYPE Ingenieros S.A.
- Formato: FIEBDC-3/2016
- Programa: Generador de precios de la construcción. CYPE Ingenieros, S.A.
- Fecha: 08/11/2025
- Ámbito geográfico: Guatemala
- Divisa: GTQ
- Costes indirectos: 3 %
- Gastos generales: 13 %
- Beneficio industrial: 6 %
- IVA: 12 %

## A Preparación del terreno

### AS Alcantarillado sanitario

#### ASI Sistemas de evacuación de pisos y pisos

**ASI020** Ud Sumidero sifónico.
Instalación de sumidero sifónico de fundición gris, de 15x15 cm, para recogida de aguas pluviales o de locales húmedos. Incluso accesorios de montaje, piezas especiales y elementos de sujeción.
Incluye: Replanteo y trazado. Montaje, conexionado y comprobación de su correcto funcionamiento.
Criterio de medición de proyecto: Número de unidades previstas, según documentación gráfica de Proyecto.
Criterio de medición de obra: Se medirá el número de unidades realmente ejecutadas según especificaciones de Proyecto.

| Código | Ud | Descripción | Rendimiento | Precio | Importe |
|---|---|---|---|---|---|
| mt11suf010a | Ud | Sumidero sifónico de fundición gris, de 15x15 cm. (material) | 1 | 47.05 | 47.050 |
| mt11var020 | Ud | Kit de accesorios de montaje, piezas especiales y elementos de sujeción, para saneamiento. (material) | 1 | 7.25 | 7.250 |
| mo020 | h | Mampostero. (mano de obra) | 0.327 | 64.87 | 21.212 |
| mo112 | h | Peón mampostero capacitado. (mano de obra) | 0.163 | 47.49 | 7.741 |
| % | % | Herramienta menor | 2 % | 83.253 | 1.665 |
|  |  | Costes directos |  |  | 84.918 |

## Recursos

**mt11suf010a** Ud Sumidero sifónico de fundición gris, de 15x15 cm
Datos técnicos: Coste energético 77.575 MJ; Emisión de CO2 4.893 kg
Residuos:
- embalaje: re150101 Envases de papel y cartón. (componente de residuo); rendimiento 0.072 kg; Código LER 15 01 01; Masa del elemento 1 kg; Volumen 0.001333 m3
