# Relleno para drenaje, con agregados reciclados

- Propiedad del archivo: CYPE Ingenieros S.A.
- Formato: FIEBDC-3/2016
- Programa: Generador de precios de la construcción. CYPE Ingenieros, S.A.
- Fecha: 26/04/2024
- Ámbito geográfico: Guatemala
- Divisa: GTQ
- Costes indirectos: 3 %
- Gastos generales: 13 %
- Beneficio industrial: 6 %
- IVA: 12 %

## A Preparación del terreno

### AU Drenajes

#### AUR Rellenos

**AUR041** m³ Relleno para drenaje, con agregados reciclados.
Relleno con agregado reciclado mixto de concreto y material cerámico de 40 a 80 mm de diámetro, para drenaje, y compactación en tongadas sucesivas de 30 cm de espesor máximo con rodillo vibrante de guiado manual.
Criterio de valoración económica: El precio no incluye la red de drenaje ni la realización de la prueba Proctor Modificado.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01aro010p | t | Agregado reciclado mixto de concreto y material cerámico, de granulometría comprendida entre 40 y 80 mm, suministrado mediante camión. (material) | 2 | 83.11 | 166.220 |
| mq01pan010a | h | Pala cargadora sobre neumáticos de 120 kW/1,9 m³. (maquinaria) | 0.02 | 325.37 | 6.507 |
| mq04cab010c | h | Camión basculante de 12 t de carga, de 162 kW. (maquinaria) | 0.015 | 324.89 | 4.873 |
| mq02roa010a | h | Rodillo vibrante de guiado manual, de 700 kg, ancho de trabajo 70 cm. (maquinaria) | 0.312 | 68.42 | 21.347 |
| mq02cia020j | h | Camión cisterna, de 8 m³ de capacidad. (maquinaria) | 0.012 | 858.61 | 10.303 |
| mo113 | h | Peón mampostero. (mano de obra) | 0.34 | 42.54 | 14.464 |
| % | % | Herramienta menor | 2 % | 223.714 | 4.474 |
|  |  | Costes directos |  |  | 228.188 |

Residuos:
- colocación: mt01aro010p; factor de residuo 0.00751766

## Recursos

**mt01aro010p** t Agregado reciclado mixto de concreto y material cerámico
Datos técnicos: Coste energético 71.000 MJ; Emisión de CO2 0.900 kg; Código LER 01 04 08; Masa del elemento 1000 kg; Volumen 0.666667 m3
