# Anclaje químico estructural sobre muro pantalla de concreto

- Propiedad del archivo: CYPE Ingenieros S.A.
- Formato: FIEBDC-3/2016
- Programa: Generador de precios de la construcción. CYPE Ingenieros, S.A.
- Fecha: 26/04/2024
- Ámbito geográfico: Guatemala
- Divisa: GTQ
- Costes indirectos: 3 %
- Gastos generales: 13 %
- Beneficio industrial: 6 %
- IVA: 12 %

## C Cimentaciones

### CC Contenciones

#### CCP Muros pantalla

**CCP064** Ud Anclaje químico estructural sobre muro pantalla de concreto.
Anclaje químico estructural sobre muro pantalla de concreto, formado por varilla corrugada de 16 mm de diámetro y 100 cm de longitud de acero Grado 60 (fy=4200 kg/cm²), fijada con resina epoxi en taladro de 20 mm de diámetro y 250 mm de profundidad, y carga manual de escombros sobre camión o contenedor.
Incluye: Replanteo del orificio sobre el paramento del muro pantalla. Ejecución del taladro. Limpieza del polvo del interior del taladro. Inyección de resina epoxi. Colocación de la armaduría de espera. Limpieza de los restos generados. Carga manual de escombros sobre camión o contenedor.
Criterio de medición de proyecto: Número de unidades previstas, según documentación gráfica de Proyecto.
Criterio de medición de obra: Se medirá el número de unidades realmente ejecutadas según especificaciones de Proyecto.

| Código | Ud | Descripción | Rendimiento | Precio | Importe |
|---|---|---|---|---|---|
| mt07anq010 | Ud | Cartucho de adhesivo tixotrópico de dos componentes a base de resina epoxi, de 330 ml, para conexión de varilla corrugada de acero y muro pantalla. (material) | 0.08 | 434.37 | 34.750 |
| mt07aco140a | kg | Acero en varillas corrugadas, Grado 60 (fy=4200 kg/cm²), de varios diámetros, según NTG 36011, ASTM A 615 y ASTM A 615 M. (material) | 1.58 | 7.61 | 12.024 |
| mq06eim060 | h | Aplicador manual para cartuchos de inyección de resinas, con accesorio mezclador. (maquinaria) | 0.3 | 12.46 | 3.738 |
| mo042 | h | Mampostero especialista en concreto armado. (mano de obra) | 0.12 | 61.47 | 7.376 |
| mo089 | h | Ayudante mampostero especialista en concreto armado. (mano de obra) | 0.12 | 45.92 | 5.510 |
| % | % | Herramienta menor | 2 % | 63.398 | 1.268 |
|  |  | Costes directos |  |  | 64.666 |

Residuos:
- colocación: mt07anq010; factor de residuo 0.03
- colocación: mt07aco140a; factor de residuo 0.0075

## Recursos

**mt07anq010** Ud Cartucho de adhesivo tixotrópico de dos componentes a base de resina epoxi
Datos técnicos: Coste energético 53.618 MJ; Emisión de CO2 2.261 kg; Código LER 17 09 04; Masa del elemento 0.396 kg; Volumen 0.000264 m3
Residuos:
- embalaje: re170203 Plástico. (componente de residuo); rendimiento 0.2 kg; Código LER 17 02 03; Masa del elemento 1 kg; Volumen 0.001667 m3

**mt07aco140a** kg Acero en varillas corrugadas
Datos técnicos: Coste energético 9.830 MJ; Emisión de CO2 0.510 kg; Código LER 17 04 05; Masa del elemento 1 kg; Volumen 0.000476 m3
