# Cabezal de grupo de pilotes

- Propiedad del archivo: CYPE Ingenieros S.A.
- Formato: FIEBDC-3/2016
- Programa: Generador de precios de la construcción. CYPE Ingenieros, S.A.
- Fecha: 26/04/2024
- Ámbito geográfico: Guatemala
- Divisa: GTQ
- Costes indirectos: 3 %
- Gastos generales: 13 %
- Beneficio industrial: 6 %
- IVA: 12 %

## C Cimentaciones

### CE Cabezales

#### CEP De pilotes

**CEP010** m³ Cabezal de grupo de pilotes.
Cabezal de concreto reforzado, agrupando cabezas de pilotes descabezados, realizado con concreto f'c=210 kg/cm² (3000 psi), clase de exposición F0 S0 P0 C0, tamaño máximo del agregado 12,5 mm (1/2"), consistencia blanda, preparado en obra, y fundido con medios manuales, y acero Grado 60 (fy=4200 kg/cm²), con una cuantía aproximada de 80 kg/m³, correspondiente al conjunto de armadurías propias, de espera de los elementos de atado y centrado de cargas a que haya lugar, y de espera de la columna al que sirve de base para transmitir las cargas al pilotaje. Incluso alambre de atar y separadores.
Criterio de valoración económica: El precio incluye el corte, doblado y montaje de la armaduría en el lugar definitivo de su colocación en obra, pero no incluye el encofrado.
Incluye: Replanteo del conjunto del cabezal. Colocación de separadores y fijación de las armadurías. Preparación del concreto. Fundido y compactación del concreto. Coronación y enrase de cimientos. Curado del concreto. Limpieza final de la base de la columna.
Criterio de medición de proyecto: Volumen medido sobre las secciones teóricas de la excavación, según documentación gráfica de Proyecto.
Criterio de medición de obra: Se medirá el volumen teórico ejecutado según especificaciones de Proyecto, sin incluir los incrementos por excesos de excavación no autorizados.

| Código | Ud | Descripción | Rendimiento | Precio | Importe |
|---|---|---|---|---|---|
| mt07aco020a | Ud | Separador homologado para cimentaciones. (material) | 8 | 1.21 | 9.680 |
| mt07aco140a | kg | Acero en varillas corrugadas, Grado 60 (fy=4200 kg/cm²), de varios diámetros, según NTG 36011, ASTM A 615 y ASTM A 615 M. (material) | 81.6 | 7.61 | 620.976 |
| mt08var050 | kg | Alambre galvanizado para atar, de 1,30 mm de diámetro. (material) | 0.56 | 11.92 | 6.675 |
| mt08aaa010a | m³ | Agua. (material) | 0.245 | 11.92 | 2.920 |
| mt01arg000q | m³ | Arena de río. (material) | 0.572 | 118.63 | 67.856 |
| mt01arg001qf | m³ | Piedrín de 1/2", de tamaño máximo 12,5 mm. (material) | 0.572 | 214.05 | 122.437 |
| mt08cem000q | kg | Cemento gris en sacos. (material) | 453.089 | 2.09 | 946.956 |
| mq06hor010 | h | Concretera mecánica eléctrica con una capacidad de amasado de 160 l. (maquinaria) | 0.63 | 24.91 | 15.693 |
| mo043 | h | Armador. (mano de obra) | 1.045 | 61.47 | 64.236 |
| mo090 | h | Ayudante de armador. (mano de obra) | 1.219 | 45.92 | 55.976 |
| mo113 | h | Peón mampostero. (mano de obra) | 1.143 | 42.54 | 48.623 |
| mo112 | h | Peón mampostero capacitado. (mano de obra) | 1.197 | 43.24 | 51.758 |
| mo045 | h | Fundidor de productos del concreto. (mano de obra) | 0.131 | 61.47 | 8.053 |
| mo092 | h | Ayudante fundidor de productos del concreto. (mano de obra) | 0.522 | 45.92 | 23.970 |
| % | % | Herramienta menor | 2 % | 2045.809 | 40.916 |
|  |  | Costes directos |  |  | 2086.725 |

Residuos:
- colocación: mt07aco140a; factor de residuo 0.0075
- colocación: mt08var050 Alambre galvanizado para atar, de 1,30 mm de diámetro; factor de residuo 0.0038
- colocación: mt01arg000q Arena de río; factor de residuo 0.00678787
- colocación: mt01arg001qf Piedrín de 1/2", de tamaño máximo 12,5 mm; factor de residuo 0.00708251
- colocación: mt08cem000q Cemento gris en sacos; factor de residuo 0.0063

## Recursos

**mt07aco020a** Ud Separador homologado para cimentaciones
Datos técnicos: Coste energético 1.105 MJ; Emisión de CO2 0.114 kg
Residuos:
- embalaje: re150101 Envases de papel y cartón. (componente de residuo); rendimiento 0.072 kg; Código LER 15 01 01; Masa del elemento 1 kg; Volumen 0.001333 m3

**mt07aco140a** kg Acero en varillas corrugadas
Datos técnicos: Coste energético 9.830 MJ; Emisión de CO2 0.510 kg; Código LER 17 04 05; Masa del elemento 1 kg; Volumen 0.000476 m3

**mt08var050** kg Alambre galvanizado para atar, de 1,30 mm de diámetro
Datos técnicos: Coste energético 25.100 MJ; Emisión de CO2 2.560 kg; Código LER 17 04 05; Masa del elemento 1 kg; Volumen 0.000476 m3

**mt08aaa010a** m³ Agua
Datos técnicos: Coste energético 60.000 MJ; Emisión de CO2 30.000 kg

**mt01arg000q** m³ Arena de río
Datos técnicos: Coste energético 146.250 MJ; Emisión de CO2 7.800 kg; Código LER 01 04 09; Masa del elemento 1950 kg; Volumen 1.21875 m3

**mt01arg001qf** m³ Piedrín de 1/2", de tamaño máximo 12,5 mm
Datos técnicos: Coste energético 146.250 MJ; Emisión de CO2 7.800 kg; Código LER 01 04 08; Masa del elemento 1950 kg; Volumen 1.3 m3

**mt08cem000q** kg Cemento gris en sacos
Datos técnicos: Coste energético 7.174 MJ; Emisión de CO2 0.904 kg; Código LER 17 01 01; Masa del elemento 1 kg; Volumen 0.000667 m3
Residuos:
- embalaje: re150101 Envases de papel y cartón; rendimiento 0.014 kg
- embalaje: re170201 Madera. (componente de residuo); rendimiento 0.001 kg; Código LER 17 02 01; Masa del elemento 1 kg; Volumen 0.000909 m3
- embalaje: re170203 Plástico. (componente de residuo); rendimiento 0.003 kg; Código LER 17 02 03; Masa del elemento 1 kg; Volumen 0.001667 m3
